# Kleingartenanlage "Am Stadtgraben" Lutherstadt Wittenberg
Angebotsaufforderung (GAEB DA XML 3.2, DA83)
Projekt: 0200
Währung: EUR
Vergabeart: Öffentliche Ausschreibung
Auftraggeber: Stadtwerke Bamberg, Lutherstraße 56, 06886 Lutherstadt Wittenberg; DV-Nummer: 05; Vergabenummer: 05
Erstellt mit: BECHMANN AVA 2024.110/ GXML Toolbox V3.3 R20210630, BECHMANN AVA 2024.110, 17.03.2026

## Zusätzlicher Text
LEISTUNGSVERZEICHNIS
über
Fassaden-, Fenster- und Türbauarbeiten

Bauvorhaben:  Kleingartenanlage "Am Stadtgraben" Lutherstadt Wittenberg
  Multifunktionsgebäude

Bauherr:  Lutherstadt Wittenberg

  Lutherstraße 56
  06886 Lutherstadt Wittenberg

## 05 Fassaden-, Fenster- und Türbauarbeiten
Datum: 17.03.2026

*Hinweis: Baubeschreibung*
Anlass und Ziel

Projektadresse: Wallstraße 2, 06886 Lutherstadt Wittenberg

Das Projekt ist ein Multifunktionsgebäude, das mehrere Nutzungen vereinen wird: ein durch einen Pächter betriebenes Bistro, anmietbare Seminarräume und Räumlichkeiten für den ansässigen Kleingartenverein.
Das Gebäude befindet sich in der Kleingartenanlage „Am Stadtgrabenteich“ und ersetzt einen  Bestandsbau des Vereinsheims des Kleingartenvereins, der bereits rückgebaut wurde. Es befindet sich als Solitär im Grüngürtel südlich der historischen Altstadt und nördlich des Kurfürstenrings und Stadtgrabens mit Blick auf den Stadtgrabenteich.
Das vorliegende Leistungsverzeichnis umfasst die für das Multifunktionsgebäude erforderlichen Tür- und Fensterbauarbeiten.

Grundriss und Nutzung
Der Haupteingang des Gebäudes befindet sich neben der Terrasse auf der Seeseite (Westseite). Der Nebeneingang für Anlieferung etc. befindet sich auf der Nordseite. Hier ist auch die Feuerwehranfahrt und -aufstellfläche geplant.
Die beiden Nutzungen Bistro/Café und Seminarraum bilden den Mittelpunkt des Gebäudes. Die beiden Programmpunkte sind in einem großen, von Seeseite zur Gartenseite durchgehenden Raum mit großzügiger Fensterfläche zusammengefasst. Durch eine mobile Trennwand lassen sich verschiedene Nutzungsvarianten realisieren.
Das Bistro soll durch einen externen Pächter betrieben werden. Diesem wird die Möglichkeit für den Einbau einer Vollküche geboten, die eine Durchreiche zum Hauptraum erhält. Auch stehen für diese Nutzung ein Personalraum und WCs/Umkleiden sowie Nebenräume wie Lager, Kühlraum und Müllraum zur Verfügung.
Der abtrennbare Seminarraum erhält eine eigene Teeküchenzeile.
Der Kleingartenverein erhält ein Vereinsbüro und einen von außen zugänglichen Lagerraum.
Vom Haupteingang aus erreicht man die Eingänge zu Bistro und Seminarraum, auch wenn diese geteilt sind. Außerdem erreicht man das Vereinsbüro und die Toilettenanlagen, die sowohl den Besuchern der Haupträume dienen als auch zu bestimmten Zeiten der Öffentlichkeit, z.B. Spielplatzbesuchern, zugänglich gemacht werden können. Die WC-Anlage ist als Unisexanlage vorgesehen.

Behindertengerechtigkeit
Das Gebäude ist über die Terrasse barrierefrei erreichbar. Es ist durchgehend ebenerdig und rollstuhlgerecht zu nutzen. Das öffentliche Unisex-WC verfügt über ein rollstuhlgerechtes WC, die Waschtische sind unterfahrbar.

Konstruktion
Das eingeschossige, nicht unterkellerte Gebäude wird in Holzskelettbauweise in Kombination mit Holzständerbauwänden errichtet. Die Dachkonstruktion ist ein Sparrendach.

Gründung:
Aufgrund der  Bodenverhältnisse wird das Gebäude als Flachgründung in Form einer Stahlbetonsohle auf einer Baugrundverbesserung gegründet. Hierfür ist ein Impulsverdichtungsverfahren  vorgesehen. Auf der Baugrundverbesserung wird eine Bettungsschicht aufgebaut und darauf die Sohle. Die Außenstützen der Vordächer werden über Stahlbeton-Einzelfundente gegründet.

Abdichtung:
Aufgrund der Lage des Gebäudes im hochwassergefährdeten Bereich wird eine Abdichtung gem. Wassereinwirkungsklasse W2.1E unterhalb der Sohle notwendig.

Dach:
Als Dachkonstruktion ist ein Holzdach bestehend aus Dachbindern in Verbindung mit Sparren geplant. Die Dachform sind 5 aneinandergereihte Satteldächer/Sheddächer. Die Dachsparren liegen entweder auf BSH-Bindern oder Holzständerwänden auf.
Die Dachfläche wird durch flächige Holzelemente ausgesteift. Die Aussteifung in Binderebene erfolgt durch horizontal liegende Stahlverbände. Zur Lastweiterleitung sind über die gesamte Gebäudelänge Druck-/Zugstähle zwischen den Bindern vorgesehen.

Das Dach ist als Warmdach geplant und erhält eine Metalldeckung mit extensiver Begrünung auf einigen Feldern, und dunklen PV-Modulen auf den inneren Feldern. Die PV-Module werden dachparallel und nach Süden gerichtet aufgebracht. In drei der nach Norden gerichteten Sheds sind Dachfenster eingebaut.
Die Vordächer sind als leichte Stahlkonstruktion mit Metalldeckung geplant.

Wände:
Die Außenwände sind als gedämmte Holzständerwände mit einseitiger aussteifender OSB-Beplankung, die Innenwände mit beidseitiger aussteifender OSB-Beplankung geplant.
Die Außenwände werden auf umlaufenden Betonsockeln errichtet.
In einigen Wänden sind lastabtragende Stützen für die Dachbinder integriert.
Statisch nicht notwendige Wände werden in Trockenbauweise errichtet.

Stützen:
Für die Auflagerung des BSH-Binders im Gastraum sind zwei BSH-Stützen vorgesehen.
Diese Innenstützen in den Achsknoten A/4 und F/4 sind in Gebäudequerrichtung in der Gründung einspannt, da in dieser Achse keine aussteifenden Wände vorhanden sind. Hierzu sind unter der Bodenplatte Einzelfundamente mit Köcher angeordnet.
Für die Auflagerung der anderen BSH-Binder sind Holzstützen vorgehen. Die Stützen werden in die Holzständerwänden integriert.
Für das stählerne Vordach kommen eingespannte Stahlstützen zum Einsatz. Die Stützen werden als Kragstützen nachgewiesen. Am Kopfpunkt wird die Dachkonstruktion gelenkig angeschlossen.

Fassade, Türen und Fenster
Die Fassade erhält eine offene, vertikale Holzverschalung.
Die großflächigen Fenster an Bistro und Seminar werden als Holz-Alu Pfosten-Riegel Fassaden ausgeführt und gemäß Wärmeschutznachweis mit Sonnenschutzverglasung versehen.
Alle anderen Fenster werden als Holz-Alu-Fenster ausgeführt und erhalten Brüstungen.
Die Außentüren (jenseits der Pfosten-Riegel-Fassade) werden aus Metall erstellt. Gem. Brandschutzkonzept öffnen die Fluchttüren nach außen, alle anderen Türen nach innen.
Innentüren sind als Stahlrahmentüren mit Holztürblättern auszuführen.

Haustechnik (nur informativ)
Die im Gebäude erzeugten Abwässer werden in dem neu zu errichtenden Abwassersystem innerhalb des Gebäudes gesammelt und über Grundleitungen einem öffentlichen Schacht zugeführt. Der Übergabeschacht befindet sich an der Wallstraße. Das Abwasser aus der Küche und der Teeküche wird über einen Fettabscheider der Grundleitung zugeführt.
Die Trinkwasserversorgung erfolgt aus dem städtischen Versorgungsnetz der Stadtwerke Lutherstadt Wittenberg. Die Trinkwasserübergabe mit Absperrorganen, Filter und Wasserzähler erfolgt im Hausanschlussraum.
Das Gebäude wird aus dem Stromnetz der Stadtwerke neu erschlossen.

Regenentwässerung:
Die einzelnen Fallleitungen der Regenentwässerung werden zu  Grundleitungen zusammengeführt und diese an eine Zisterne angeschlossen. Das Regenwasser der Zisterne dient ausschließlich der Bewässerung der Garten- und Parkflächen. Der Notüberlauf der Zisterne wird zum Stadtgrabenteich geführt.

Wärmeversorgungsanlage:
Die Wärmeversorgung wird über eine Luft-Wasser-Wärmepumpe für Innenaufstellung bereitgestellt. Die Aufstellung der Wärmepumpe einschl. der Zu- und Abluftkanäle erfolgt im Hausanschlussraum. Es kommt eine Fußbodenheizung als Niedertemperaturheizsystem zur Ausführung.

Lufttechnische Anlagen:
Für die Küche ist eine Zu- und Abluftanlage vorgesehen. Zu- und Abluft werden über Dach geführt.
Die Umkleideräume erhalten je einen Einzelraumentlüfter. Die Abluft wird über Dach geführt. In der öffentlichen WC-Anlage ist ein einfaches Zu- und Abluftsystem mit Tellerventilen und Rohrventilatoren vorgesehen.

Elektrische Anlagen:
Die elektrische Versorgung des Gebäudes erfolgt über einen Hausanschluss des örtlichen Energieversorgers im Hausanschlussraum. Es werden separate Zähler für den Kleingartenverein angelegt.
Zur Minderung der laufenden Kosten und nachhaltigen Stromversorgung wird eine bedarfsgerecht ausgelegte Photovoltaikanlage mit einem Batteriespeicher installiert. Diese ist hauptsächlich zur Eigenversorgung gedacht. Der überschüssige Strom wird gespeichert und der darüber noch vorhandene Überschuss in das Stromnetz eingespeist. Die Photovoltaik-Anlage wird auf dem Dach des Gebäudes installiert

Angaben zur Baustelle
Bauseits werden für die Nutzung des AN und der Folgegewerke folgende Einrichtungen zur Verfügung gestellt  (s. auch BE-Plan):

-Zufahrt und Baustraßen zum Objekt ab Wallstraße (asphaltiert im Bereich des Parkplatzes, geschottert von dort zum Objekt)
-Baumschutz entlang der Zufahrt

auf dem Parkplatz an der Wallstraße:
-Eine abgezäunte Fläche von ca. 200 m² für temporär gelagertes Material etc. (Nutzung in Abstimmung mit der Bauleitung und den anderen Gewerken).
-Pausen- und Sanitärcontainer innerhalb dieser Fläche
Hinweis: Diese Fläche ist nicht asphaltiert und besteht aus der endfertigen Oberfläche des Parkplatzes. Bei allen Nutzungen der Fläche ist durch geeignete Schutzmaßnahmen auf den Erhalt der Bestandsoberflächen zu achten. Der Zustand der genutzten BE ist bei Übernahme zu dokumentieren. Schäden, die durch die Nutzung des AN entstehen sind durch diesen anzuzeigen und zu beseitigen. Die Kosten sind durch den AN zu tragen.

am Objekt:
-Sicherung der Baufläche durch einen Stahlrahmenzaun
-2 Baustromkästen, einer davon für Kran
-Wasserübergabeschacht für Standrohr des AN
-Fassadengerüst des Gewerks Holzbau

Parkplätze für die private Nutzung der Mitarbeiter des AN sind nicht vorhanden.

Eine Nutzung der Zufahrtsflächen ist nur mit zwei- bis dreiachsigen Baufahrzeugen bis 30t möglich. Eine Befahrung mit Sattelschleppern ist aufgrund der Wegeführung und Radien nicht möglich.

Das umliegende Gelände befindet sich bei Baubeginn bereits auf dem Übergabenieveau zum bauseitigen Gewerk Landschaftsplanung, ca. 56cm unter FFB.

*Hinweis: Anlagen*
Anlagen

Objektplanung:
200_05_ LA_01_VA_1000  Übersichtsplan 1:1000
200_05_LA_02_VA_500  Lageplan 1:500
200_05_ LA_03_VA_BE  Bautstelleneinrichtungsplan 1:500
200_05_ GR_01_EG_VA  Erdgeschoss 1:50
200_05_ GR_02_DA_VA  Dachaufsicht 1:50
200_05_ ANS_01_VA  Ansichten 1:50
200_05_ SCH_01_VA  Schnitte 1-4 1:50
200_05_SCH_02_VA  Schnitt 5 1:50
200_05_ DET_B_01_VA  Detail Sohl-/ Fußbodenaufbau
200_05_ DET_B_02_VA  Detail Stützenfundamente innen
200_05_ DET_D_09_VA  Detail Kehle / Anschluss Vordach
200_05_ DET_F_01_VA  Detail Übersicht Pfosten-Riegel-Fassade
200_05_ DET_F_02_VA  Detail Anschlüsse Pfosten-Riegel-Fassade
200_05_ DET_F_05_VA  Detail Regelanschlüsse Fenster
200_05_ DET_F_06_VA  Detail Fenster F.01 Küche, Übersicht
200_05_ DET_F_07_VA  Detail Fenster F. 05 und F.06
200_05_ DET_F_08_VA  Detail Fenster F.02, F.03, F.04 Übersicht
200_05_ DET_T_01_VA  Detail Türanschlüsse T.a.01
200_05_ DET_T_02_VA  Detail Türanschlüsse T.a.02
200_05_ DET_T_03_VA  Detail Türanschlüsse T.a.03
200_05_ DET_T_04_VA  Detail Türanschlüsse T.a.04
200_05_ DET_T_05_VA  Detail Türanschlüsse T.a.05
200_05_ DET_T_06_VA  Detail Türanschlüsse T.a.06
200_05_ DET_T_07_VADetail Innentüren Stahlzarge mit Schattennut
200_05_ DET_T_08_VA  Detail Innentüren Stahlumfassungszarge
200_05_ DET_W_01_VA  Detail Wandaufbauten
200_05_ DET_W_02_VA  Detail Betonsockel
200_05_ DET_W_04_VA  Detail Durchreiche
200_05_ DET_W_05_VA  Detail mobile Trennwand
200_05_ DET_W_07_VA  Detail Holzverschalung Fassade
200_05_ DET_W_09_VA  Detail Wandansichten Gastraum
200_05_ DET_W_10_VA  Detail Wandansichten WCs

Tragwerksplanung:
24109_ST_Lph4_Neubau MFG LAGA 2027_20250328
24109_1STE_Lph4_Neubau MFG LAGA 2027_20251103_LV
24109_PP_Lph4_Neubau MFG LAGA 2027_20250328
SLI-24109-5-S-0001-F-b_Schalplan_Gründung
SLI-24109-5-Ü-0101-P-a_Konstruktionsplan_Leitdetails - allgemeine Anschlüsse_LV
SLI-24109-5-Ü-0102-P-a_Konstruktionsplan_Leitdetails - Stahlvordächer_LV

Brandschutzkonzept:
250325_BSK567_Multifunktionsgebäude Lutherstadt-Wittenberg_Finale
Anlage 1_250325_Visualisierung BSK567_Finale

Lutherstadt Wittenberg:
Umlage Verbräuche Baustelle
Hinweise zum Artenschutz

*Hinweis: Allgemeine technische Vorbemerkungen*
Allgemeine technische Vorbemerkungen
1. Sämtliches durch die beschriebenen und erforderlich werdenden Arbeiten anfallendes Restmaterial wird Eigentum des AN und ist zu beseitigen. Die Entsorgung von Bauschutt hat nach den entsprechenden gültigen gesetzlichen Bestimmungen zu erfolgen. Die Entsorgung muss sofort erfolgen.

2. Der Auftragnehmer ist verpflichtet, die von ihm verschmutzten Flächen der Baustelle, Baustelleneinrichtung sowie der benutzten Verkehrswege sauber zu halten. Die Baustellenreinigung hat arbeitstäglich zu erfolgen. Verschmutzungen der öffentlichen Gehwege, Fahrbahnen und Verkehrswege außerhalb des Geländes durch Baufahrzeuge sind sofort zu beseitigen. Sollte der Auftragnehmer seiner Pflicht zur Baustellenreinigung nicht nachkommen, so ist die Bauleitung des Auftraggebers nach einmaliger erfolgloser Aufforderung berechtigt, die Schuttbeseitigung durch eine Drittfirma auf Kosten des Verursachers zu veranlassen. Der Auftraggeber lässt ohne weitere Mahnungen die Baustelle zu Lasten des Unternehmens beräumen, wenn ein schriftlich oder protokollarisch angezeigter Beräumungstermin fruchtlos verstrichen ist.
3. Lagerplätze im unmittelbar angrenzenden Außenbereich stehen begrenzt zur Verfügung. Der AN bekommt einen Bereich auf dem Baugelände/ BE Fläche zur Lagerung bzw. Zwischenlagerung von Material durch die Bauleitung zugewiesen. Sollte öffentlicher bzw. privater Grund für Lager- o.ä. Zwecke benötigt werden, so ist dies vom Auftragnehmer selbst zu beantragen und zu vergüten (Parkverbot / Straßensperrung). Diese Bereiche sind ebenfalls von Verschmutzungen freizuhalten und gegebenenfalls sofort, mind. täglich, zu säubern. Beschädigungen am öffentlichen Verkehrsraum, durch den AN verursacht, sind nach Beendigung der Arbeiten instand zu setzen.
4. Schutzmaßnahmen
Eine besondere Vergütung für die Durchführung der Erhaltungsmaßnahmen gegen Witterungseinflüsse erfolgt nicht. Die Schutzmaßnahmen sind auch während Unterbrechungen des Bauablaufs durchzuführen.
5. Sicherheitsmaßnahmen
Die erforderlichen Schutz- und Sicherheitsmaßnahmen gem. U.V.V., die vom AN entspr. VOB als Nebenleistung für die Dauer der vertraglichen Ausführungsfrist zu erstellen und vorzuhalten sind, darf der AN nach Beendigung der eigenen Leistungen nur nach schriftlicher Genehmigung des AG entfernen. Sicherheitseinrichtungen, die aufgrund des Arbeitsablaufes vorübergehend entfernt werden müssen, sind nach Beendigung der Arbeiten oder nach deren Unterbrechung unverzüglich wiederherzustellen.
6. Durch den eigenen Bauablauf bedingte Unterbrechungen der Arbeit und die hierzu erforderlichen An- und Abfahrten der Arbeitnehmer werden nicht gesondert vergütet.
7. Die Bauüberwachung wird zu festgesetzten Terminen wöchentlich Baubesprechungen vorsehen, um den Stand der Arbeiten und die für den weiteren Fortgang der Arbeiten erforderlichen Maßnahmen zu besprechen und zu koordinieren. Der AN hat hierzu einen geeigneten bevollmächtigten Vertreter zu entsenden. Der Termin für das Bauanlaufgespräch wird vom AG rechtzeitig bekannt gegeben. Darüber hinaus haben der Auftragnehmer und seine Vertragsfirmen jederzeit alle gewünschten Informationen über den Zustand und Fortschritt ihrer Arbeiten zu geben.
8. Der AN hat für seine Arbeiten vor Ausführungsbeginn einen Fachbauleiter und eine Aufsichtsperson schriftlich zu benennen.
9. Unmittelbar nach Auftragserteilung (innerhalb von 12 Werktagen) ist die Fachkraft für Arbeitssicherheit des Auftragnehmers, sowie der Sicherheitsbeauftragte schriftlich zu benennen, weiterhin sind dem Auftraggeber die im Rahmen des Auftrages auftretenden Gefährdungen mitzuteilen.
10. Dem vom Auftraggeber beauftragten Sicherheitskoordinator (SIGEKO) sind auf Verlangen u.a. folgende Unterlagen vorzulegen:
- Nachweis über Arbeitsschutzbelehrungen
- Betriebsanweisungen
- Gefährdungsbeurteilungen
– Nachweise über die Prüfung von Maschinen und Geräten.

11. Dem Auftragnehmer werden alle Pläne und sonstigen Unterlagen digital zur Verfügung gestellt. Plot-, Druck- und Vervielfältigungskosten der dem LV beiliegenden Planunterlagen sind vom AN im erforderlichen Umfang mit einzukalkulieren. Zu den auf der Baustelle vorzuhaltenden Ausführungsunterlagen zählt neben den Ausführungsplänen auch eine Ausfertigung der Leistungsbeschreibung.

12. Der Bieter wird ausdrücklich aufgefordert, das Objekt vor Angebotsabgabe zu besichtigen. Spätere Einwände zur Lage, Umfang der Leistungen, etc. werden nicht preisrelevant berücksichtigt. Weiterhin sind die Vorbemerkungen zur Ausschreibung sorgsam zu lesen und kalkulatorisch entsprechend zu berücksichtigen.
13. Durch den Auftragnehmer ist für seine eigenen Arbeiten ein detaillierter Bauzeitenplan aufzustellen und spätestens 2 Wochen nach Auftragserteilung der Bauleitung zu übergeben.

14. Es werden parallel im Kleingartgengelände Fremdgewerke tätig sein. Der benannte Vertreter des AN hat auf Anforderung des AG oder dem vom AG mit der Planung und Bauleitung beauftragten Planungsbüro an weiteren, fachlich erforderlichen, Abstimmungen auch mit anderen am Bau beteiligten teilzunehmen. Kosten entstehen dem AG daraus nicht.

15. Werden durch die Baustelleneinrichtung Rechte Dritter für die Dauer der Bauarbeiten oder vorübergehend und kurzfristig beeinträchtigt, ist der Bauherr oder die Bauüberwachung unverzüglich zu informieren. Das gilt auch im Zweifel über das Vorliegen von Rechten oder bei zu vermutenden Beeinträchtigungen bzw. bei Beschädigung vorhandener Bauwerke oder Bauteile.

16. Durch den AN auf Bestandsflächen aufgestellte oder gelagerte Materialien, Container, Maschinen etc. sind unter Verwendung geieigneter Materialien und Maßnahmen derart aufzubauen, dass der Bestandsbelag keinen Schaden nimmt.

17. Die besonderen Grundwasserverhältnisse sind zu beachten. S. dazu das Baugrundgutachten und die  Eintragungen in den Plänen. OKFF des Gebäudes befindet sich knapp 70cm über der Hunderjährigen Hochwassermarke.

18. Artenschutz
Bei Abriss- oder (Um-)Bauarbeiten sind die Belange des Artenschutzes analog dem beiliegenden Merkblatt (Anlage) umzusetzen. Bei bestehendem Verdacht auf das Vorhandensein geschützter Arten in, an oder auf dem vom Vorhaben betroffenen Objekt/Grundfläche ist die Bauüberwachung und die untere Naturschutzbehörde (UNB) zu kontaktieren und die weitere Vorgehensweise abzustimmen.
Gemäß 8 44 Abs. 1 Nr. 1-4 BNatSchG ist es verboten, die artenschutzrechtlichen Zugriffsverbote auszulösen.

19. Dokumentation
Zur Schlussrechnung sind folgende Unterlagen als Baudokumentation einzureichen:
- Inhaltsverzeichnis
- Fachbauleitererklärung und Fachunternehmererklärung
- Material- und Qualitätsnachweise
- Datenblätter für die gelieferten und eingebauten Produkte mit Angabe der Pos.-Nr. des Auftrags-LVs
- Lieferscheine
- statische Nachweise, soweit im LV gefordert
- Kopien der Abnahmeprotokolle mit dem Bauherrn, behördlichen Abnahmen soweit im Rahmen der Leistung des Auftragnehmers erforderlich
- sonstige erforderliche Nachweise
- Nachweise sowie weitere Unterlagen gemäß Festlegungen in den LV-Positionen
- Entsorgungsnachweise
- Übereinstimmungserklärungen für ausgeführte Arbeiten nach AbZ
- Werk- und Montageplanung

Alle Unterlagen sind mit Firmenstempel und Unterschrift zu versehen.

Übergabe zweifach auf Papier in A4-Ordnern mit Inhaltsverzeichnis und Register und als PDF-Dateien mit Inhaltsverzeichnis auf Datenträger.

20. Angaben zur Leistungsbeschreibung
Die Baumaßnahme und die ausführenden Leistungen werden in den Vorbemerkungen, Leistungspositionen und den Unterlagen in der Anlage detailliert beschrieben. Diese Unterlagen sind Bestandteil des Leistungsverzeichnisses. Die dem LV beiliegenden Zeichnungen sind keine Ausführungspläne. Sie gelten nur für dieses Angebot.
Die Texte des Leistungsverzeichnisses haben bei Unstimmigkeiten Vorrang vor den Planunterlagen.

Etwaige Unklarheiten sind vor der Abgabe des Angebotes mit der ausschreibenden Stelle zu klären. Der Bieter ist gehalten, die im Leistungsverzeichnis beschriebenen Details auf Vollständigkeit, fachgerechte Ausführung und Eignung für den vorgesehenen Verwendungszweck zu überprüfen.

21. Nebenangebote:
Nebenangebote sind nicht zugelassen.

19. Hinweis zu aufgeführten Normen
Es gilt jeweils die neueste Fassung der VOB. Als Ergänzung der neuesten Fassung der VOB, Teil B + C, gelten die für die angebotenen Leistungen gültigen Vorschriften in der jeweils aktuellen Fassung, einschließlich der Änderungen, Berichtigungen und Beiblätter, und die Hersteller- und Verarbeitungsrichtlinien

20. Vereinfachte Schreibweise
AG = Auftraggeber
AN = Auftragnehmer (Bieter)

*Hinweis: Zusätzliche Technische Vertragsbedingungen Titel 2-4*
Zusätzliche Technische Vertragsbedingungen für Titel 2-4

Konstruktionssystem
Die Profil-, Zubehör-, Dichtungs- und Beschlagauswahl muss nach den gültigen Unterlagen des jeweiligen System-Herstellers erfolgen.

Qualitätssicherung
Eine Bestätigung der Übereinstimmung der angebotenen Produkte mit den technischen Regeln, allgemeinen bauaufsichtlichen Zulassungen, allgemeinen bauaufsichtlichen Prüfzeugnissen oder den Zustimmungen im Einzelfall gehört zum Leistungsumfang des AN und ist unaufgefordert vorzulegen.

Baumaße und Toleranzen
Aufgrund des eng getakteten Bauablaufs können nicht alle Maße vor Ort über Aufmaß bestimmt werden. Die fehlenden Maße sind den übergebenen Ausführungsplänen zu entnehmen. Es ist mit den Toleranzen für Holzbau gem. DIN 18203-3:2008-08 und ergänzend nach DIN 18202:2013-04 zu planen.
Für die Montage sind Abweichungen von vorgeschriebenen Maßen in den durch DIN 18202 bestimmten Grenzen zulässig, sofern die Funktion und die Tragfähigkeit der Bauteile nicht beeinträchtigt wird (DIN 18360 Ziff. 3.1.4).

Werkstoff Aluminium
Es sind stranggepresste Aluminium-Profile der Legierung EN AW 6060 und EN AW 6063 in Eloxalqualität nach DIN EN 755 und DIN EN 12020 zu verwenden.
Für anodisierte Aluminium-Bleche in Eloxalqualität ist die Legierung AlMg 1, halbhart, (EN AW 5005A) zu verwenden.
Es ist sicherzustellen, dass Produktionsabfälle aus Aluminium dem Verwertungsprozess, für die Herstellung von Fenster- und Fassadenprofilen, zurückgeführt werden.
Auf Anforderung des AG hat der AN über die Einhaltung der v.g. Forderungen projektbezogene Bescheinigungen des Herstellers bzw. Prüfzeugnisse und Nachweise vorzulegen.
Eine beschädigungsarme Montage ist sicherzustellen. Schnittkanten von Blechen sind bei der Pulverbeschichtung mit zu erfassen. Beschädigungen sind qualitätsgerecht auszubessern.

Werkstoff Stahl
Stahlteile (Anker-, Unterkonstruktionen, geschweißte Konstruktionen, etc.) sind in feuerverzinkter Ausführung vorzusehen. Stahlbleche sind verzinkt auszuführen.
Die Nachbesserung von Fehlstellen, Beschädigungen sowie das Nacharbeiten von etwaigen Schweißstellen hat entsprechend DIN EN ISO 1461 zu erfolgen.

Edelstahl
Verankerungselemente und -mittel, die einem Korrosionsangriff ausgesetzt und für Wartungen nicht zugänglich sind, sowie alle Verbindungsteile sind grundsätzlich aus rostfreiem Edelstahl herzustellen.
Als Verankerungs-, Verbindungs- und Befestigungselemente dürfen, ohne besonderen Korrosionsschutznachweis gemäß DIN 18516-1, nur nichtrostende Stähle bzw. Stähle gemäß der allgemeine bauaufsichtlichen Zulassung "Z-30.3-6" vom 05.März 2018 der Informationsstelle Edelstahl Rostfrei, verwendet werden.
Weiterhin ist sicherzustellen, dass unter Spannung stehende Bauteile, besonders wenn sie legiert sind, in uneingeschränkter Festigkeit zu keiner Spannungskorrosion oder anderweitiger interkristalliner oder auch anderweitig wirksam werdender Zersetzung im Alterungsprozess neigen.
Auf Anforderung des AG hat der AN über die Einhaltung der v. g. Forderungen projektbezogene Bescheinigungen des Herstellers bzw. Prüfzeugnisse und Nachweise vorzulegen.

Zusammenbau unterschiedlicher Werkstoffe
Beim Zusammenbau unterschiedlicher Werkstoffe muss gewährleistet sein, dass keine Kontaktkorrosion und keine andere ungünstige Beeinflussung entstehen kann. Es sind Zwischenlagen aus Kunststofffolie oder dgl. vorzusehen.

Profilauswahl
Die erforderlichen Profile und das Zubehör sind für den gewünschten Verwendungszweck aus den Unterlagen des System-Herstellers auszuwählen. Bei wärmegedämmten Profilen sind nur solche zulässig, bei denen die Innen- und Außenschalen durch
Wärmedämmprofile durchgehend kraft- und formschlüssig miteinander verbunden sind.
Die Profile müssen die auftretenden Beanspruchungen gemäß DIN 1055, DIN EN 1990, DIN EN 1991 inkl. der zugeordneten nationalen Anhängen sicher abtragen. Die dabei zwischen Innen- und Außenschalen auftretenden Schubkräfte müssen vom Verbund zuverlässig übertragen werden. Die vom System-Hersteller angegebenen wirksamen Trägheitsmomente (Ix) sind, unter Berücksichtigung der DIBT Richtlinie für thermisch getrennte Profile, für die Auswahl zu berücksichtigen.
Das Prinzip der Wärmedämmung ist für die gesamte Konstruktion einzuhalten.
Die ausgewiesenen Wärmedurchgangskoeffizienten der Profile sind durch Berechnung nach DIN EN ISO 10077-2 nachzuweisen, die Wärmedurchgangskoeffizienten der Verglasungen (Ug) sind gemäß der DIN EN 673, DIN EN 674, DIN EN 675 zu ermitteln.
Die Belüftung des Falzgrundes bei Isolierverglasungen muss nach den Richtlinien der Isolierglas-Hersteller erfolgen.

Profilverbindungen
Eckverbinder müssen in ihrem Querschnitt den inneren Profilkonturen entsprechen. Bei den Gehrungen ist auf eine einwandfreie Verklebung der Gehrungsfläche zu achten.
Bei wärmegedämmten Profilen muss die Dämmwirkung auch im Eck-Verbinderbereich voll erhalten bleiben.

Flügeldichtungen
Alle Dichtungsprofile müssen so angebracht sein, dass sie die Forderungen der erforderlichen Beanspruchungsgruppe für die Fensterkonstruktion dauerhaft erfüllen. Die Dichtungen müssen auswechselbar sein. Für alle Konstruktionen sind die in den entsprechenden Fertigungsunterlagen des Systemherstellers ausgewiesenen Dichtungen zu verwenden.
Für Dreh-, Drehkipp- und Stulp-Fenster ist eine Mitteldichtung vorgeschrieben.

Entwässerung der Konstruktion
Falze und Profilnuten, in die Niederschlag und Kondenswasser eindringen können, müssen nach außen entwässert werden. Sichtbare Entwässerungsschlitze sind mit Kappen abzudecken.
Gemäß DIN 18055 muss sichergestellt sein, dass in die Rahmenkonstruktion eingedrungenes Wasser unmittelbar und kontrolliert abgeführt wird, um Schäden am Fenster und am Baukörper zu vermeiden.
Die Entwässerungsöffnungen zur Außenseite sollen einen Mindestquerschnitt von 5x20 mm haben. Der Abstand der Öffnungen untereinander soll bei diesem Mindestquerschnitt nicht mehr als 600 mm betragen.

Element ID
UV- und witterungsbeständige Kennzeichnung der Elemente mittels geeigneter Etiketten oder QR-Code.
Einzelne Elemente und Bauteile müssen sich eindeutig identifizieren und zuordnen lassen.
Zu allen Elementen müssen technische Produktinformationen vorgelegt werden. Diese umfassen CE-Kennzeichnung, Leistungserklärung, Elementbeschreibungen, Aluminiumgüte und Nachhaltigkeitswerte (GWP und Materialzusammensetzung).

Nachkaufgarantie für Aluminium Beschlagssysteme
Für Bauteile der Aluminium Tür- und Beschlagssysteme, die einem besonderen Verschleiß unterliegen oder die designrelevant sind, ist eine Nachkaufgarantie durch den AN zu gewährleisten. Die Nachkaufgarantie hat mindestens 10 Jahre, ausgehend vom Kauf des ursprünglichen Bauteils durch den AN, zu betragen. Ein Bestätigungsschreiben des Systemlieferanten, des zur Ausführung angebotenen Fabrikats, ist mit der Angebotsabgabe vorzulegen.

Einbau der Elemente
Die Verankerungen der Elemente sind so auszuführen, dass alle aus horizontaler und vertikaler Richtung auftretenden Kräfte und Lasten kraftschlüssig und mit den vorgeschriebenen Sicherheitsreserven auf den Baukörper übertragen werden.
Bewegungen des Baukörpers und Dehnungen der Elemente müssen aufgenommen werden, ohne dass hieraus Belastungen auf die Konstruktion übertragen werden.
Die Montage der Bauelemente muss flucht- und lotrecht erfolgen. Die horizontalen Einbauebenen sind nach Meterrissen einzumessen. Alle zur Montage erforderlichen Befestigungsmittel sind in die Einheitspreise mit einzukalkulieren.
Befestigungs- und Verbindungsmittel - wie Schrauben, Bolzen und Dübel - müssen entsprechend des jeweiligen Verwendungszwecks und gemäß den Anforderungen ausgewählt werden. Bei der Auswahl sind die hierfür gültigen Normen und den allgemein anerkannten Regeln der Technik zu berücksichtigen und zu befolgen.
Es kommen nur bauaufsichtlich zugelassene Dübel zur Ausführung. Sämtliche Befestigungsteile, die der Witterung ausgesetzt sind bzw. in hinterlüfteten Bereichen liegen, sind aus Edelstahl zu fertigen.
Sämtliche Anschlüsse und Abdichtungen an angrenzende Bauteile sind in die Einheitspreise einzukalkulieren.
Die Anschlüsse müssen den bauphysikalischen Anforderungen gerecht werden. Das heißt, Anforderungen aus Wärmeschutz, Feuchteschutz, Schallschutz und Fugenbewegung sind zu berücksichtigen.

Bis zur Abnahme sind alle Elementflächen mit geeigneten Schutzfolien zu schützen. Direkt vor Abnahme oder auf Anweisung der Bauüberwachung, sind alle Schutzfolien, Aufkleber, Montagehilfsmittel und Verschmutzungen zu  beseitigen und zu entsorgen sowie die Elemente gründlich zu reinigen.

Abdichtung zum Baukörper
Erforderliche Dichtungsprofile sind aus EPDM einzusetzen. Sie müssen in Beschaffenheit, Abmessung und Gestaltung dem vorgesehenen Verwendungszweck entsprechen. Ihre elastischen Eigenschaften müssen im vorkommenden Temperaturbereich den Anforderungen genügen.
Für Versiegelungen sind elastisch bleibende Dichtstoffe auf Silikon- oder Polysulfidbasis zu verwenden. Die Versiegelung muss unter Berücksichtigung der konstruktiven Gegebenheiten innerhalb der vorkommenden Temperaturbereiche an den anschließenden Bauteilen so haften, dass sie - unter Berücksichtigung der zulässigen Dehnungsbewegungen der Bauteile - nicht von den Haftflächen abreißt. PVC-Profile dürfen nicht mit bitumenhaltigen Stoffen in Verbindung kommen. Bei der Abdichtung von Anschlussfugen mit elastischen Dichtstoffen sind die DIN 18540 und die Verarbeitungs-Richtlinien des Herstellers zu befolgen.
Bei Abdichtung der Bauteile zum Baukörper mit Bauabdichtungsfolien ist die Auswahl nach deren Eigenschaften, geringe bzw. hohe Dampfdurchlässigkeit, entsprechend den jeweiligen Anforderungen vorzunehmen. Wird die Bauabdichtungsfolie verklebt, so müssen die Klebeflächen frei von Verunreinigungen und Fremdstoffen sein. Die Angaben des Herstellers sind zu beachten.

Feuchtigkeitsschutz
Bei der Wärmedämmung eines Bauteils ist stets darauf zu achten, dass die dampfdichten Materialien auf der warmen Seite und die dampfdurchlässigen auf der kalten Seite angebracht werden. Baukörperanschlüsse sind fachgerecht abzudichten.
Die Abdichtung der Fenster-, Tür- und Fassadenelemente zum Baukörper ist mit Bauabdichtungsfolien bzw. abgekanteten Blechprofilen einschl. geeigneter dauerelastischer Versiegelungen inkl. Vorfüller zu angrenzenden Bauteilen herzustellen.
Lage und Anordnung von Dampfsperren und Folien müssen wärme- und feuchttechnischen Erfordernissen entsprechen.
Alle Flächen der Fassade müssen so entkoppelt, gedämmt und abgedichtet werden, dass an keiner Stelle (Flächen, Ecken, Randbereiche, Deckenbereiche und Fußpunkte etc.) unzulässiges Tau- bzw. Kondensatwasser anfällt.
Zur Vermeidung von Tauwasser- und Schimmelpilzbildung auf raumseitigen Bauteiloberflächen darf die raumseitige Oberflächentemperatur von 12,6° C gemäß DIN 4108 bezogen auf 20° C Rauminnentemperatur und -5° C Außentemperatur, bei einer korrespondierenden Raumluftfeuchte von 50% nicht unterschritten werden.
Die Mindestforderungen zur Vermeidung von Schimmelpilzbildung im Bereich von Wärmebrücken sind gemäß DIN 4108 einzuhalten.
Soweit die Anschlussausbildungen entsprechend dem Beiblatt 2 zur DIN 4108 ausgeführt werden, ist kein gesonderter Nachweis erforderlich.
Für alle abweichenden Konstruktionen müssen die Mindestanforderungen nachgewiesen werden.

Die bauphysikalischen Einwirkungen durch das Raumklima und das Außenklima sind zu berücksichtigen. Die Anschlüsse zum Baukörper müssen den Anforderungen aus Wärme-, Schall- und Feuchteschutz gerecht werden.
Die Anforderungen an die Anschlussfugenausbildung sind in DIN 4108-7, DIN 4109 sowie DIN 18355 und DIN 18533 enthalten.
Für nähere Informationen wird der Leitfaden zur Montage der RAL-Gütegemeinschaften Fenster und Haustüren, Frankfurt a. M. empfohlen.

Die Anschlussfugenabdichtung vom Baukörper zum Element zur kalten Außenseite, sowie zur warmen Innenseite, ist entsprechend der Anforderungen aus dem Wärmeschutznachweis gemäß Gebäudeenergiegesetz (GEG) für Bauanschlüsse auszuführen.
Folien sind vor Erstellung der Außenschale anzubringen.
Materialdicke: 0,75 mm
Folienbreite seitlich: ca. 250 mm
Folienbreite oben: ca. 250 mm
Folienbreite unten: ca. 250 mm

Wärmeschutz
Anforderungen an den Wärmeschutz werden in der jeweils aktuellen Fassung des GEG geregelt. Ein GEG-Nachweis liegt im Vorabzug vor.
Der geforderte Ucw- Wert ist in den Einzelpositionen angegeben.

Brandschutzanforderung
Gem. geprüftem Brandschutzkonzept bestehen keine Brandschutzanforderungen an nichttragende Außenwände und nichttragende Bestandteile tragender Außenwände.

Schallschutz
Für die Bemessung der Schallschutzeigenschaften der Fassadenelemente ist die Normenreihe DIN 4109 anzuwenden. Die geforderten Schalldämmwerte gelten für die eingebauten Fenster- und Fassadenelemente im eingebauten betriebsfertigen Zustand inkl. der Anschlüsse.

Oberflächenbehandlung, Farb-Beschichtung (Pulver)
Die Beschichtung der Aluminium-Profile und/oder -Bleche muss mit GSB International und/oder QUALICOAT gütegesicherten Pulver auf Polyesterbasis in einer Schichtdicke von mindestens 50 µm / bzw. nach Vorgaben des Nasslackherstellers, erfolgen. Der ausführende Beschichtungsbetrieb muss Inhaber des Gütezeichens der GSB International ("Gütegemeinschaft für die Stückbeschichtung von Bauteilen aus Aluminium", Franziskanergasse 6, D-73525 Schwäbisch Gmünd) oder des Gütezeichens der QUALICOAT (Verband für die Oberflächenveredelung e.V. (VOA) Laufertormauer 6, 90403 Nürnberg) sein. Dies ist vor Ausführung nachzuweisen.
Für Metallbauelemente im einbaufertigen oder eingebauten Zustand sind die Empfehlungen für die visuelle Beurteilung von organisch beschichteten Oberflächen des VFF-Merkblatts AL.02 zu berücksichtigen.

Die Art der Beschichtung/das Beschichtungssystem und die entsprechenden Vorbehandlungen sind vorher mit dem Hersteller (Beschichter) der zu beschichtenden Teile auf Dauerhaftigkeit abzusprechen. Die Mindestschichtdicken sind hinsichtlich des Einsatzzwecks abzustimmen.

Beschichtungssystem: Pulverbeschichtung
Um Filiformkorrosion (korrosive Auflösungserscheinung) zu verhindern, ist eine Vorbehandlung in Form einer Anodisierung vorzusehen

Farbton außen / innen: RAL nach Wahl des AG (vorausstl. RAL 3005, matt)
Alle Profile erhalten den gleichen Farbton. Der Farbton ist zu bemustern.

Statischer Nachweis / Standsicherheitsnachweis
Der AN hat alle von Ihm angebotenen Konstruktionen statisch zu überprüfen und auf Anforderung des AG einen statischen Nachweis über die Einhaltung sämtlicher statischer Forderungen für die gesamte Fassade inkl. aller Einbauteile in prüfbarer Ausführung vorzulegen. Der AN hat die statischen Berechnungen/Vordimensionierung der zum Einbau kommenden Teile allein verantwortlich durchzuführen. Der AN bestätigt mit der Abgabe seines Angebotes, dass er bei der Bemessung und Kalkulation der ausgeschriebenen Leistungen / Konstruktionen die Gebäudeform, die Gebäudehöhe, die zu berücksichtigenden Windlasten (Druck und Sog) sowie alle weiterhin wirkenden Belastungen in seinen Berechnungen berücksichtigt hat. Statische Bedenken gegen die geplante Ausführung der ausgeschriebenen Leistungen sind spätestens mit Angebotsabgabe schriftlich durch den Bieter dem AG mitzuteilen.

Lastannahmen
Winddruck auf Außenbauteile nach DIN EN 1991-1-4 inkl. der nationalen Anhänge
Angaben für Gebäude mit rechteckigem Grundriss
Windzone: II
Geländekategorie: III
Gebäudehöhe h: bis 6,50m
Einbauhöhe: auf Geländehöhe
Gebäudebreite b: 34,50m
Gebäudetiefe d: 13,0m
Höhe über NHN: +69,85m
Schneelastzone: 2

Wartung und Pflege
Vom AN sind für alle von ihm gelieferten Produkte, die zur Sicherstellung einer dauerhaften Funktionstüchtigkeit und Lebensdauer einer regelmäßigen Wartung bedürfen, Benutzerinformationen für den AG zu erstellen, die aus Produktinformation, Bedienungsanleitung und Wartungsanleitung bestehen müssen. Insbesondere müssen die Benutzerinformationen Angaben zu folgenden Themen beinhalten:
-Produktinformationen
-Bedienungsanleitung (Angaben zu bestimmungsgemäßer Verwendung und Fehlgebrauch)
-Wartungsanleitung
-Reinigung und Pflege
-Instandhaltung
Die Benutzerinformationen sind dem AG in schriftlicher Form nach Abschluss der vertraglichen Leistungen zu übergeben.

Dokumentations- und Nachweispflicht
Der Auftragnehmer hat durch Übereinstimmungserklärung nachzuweisen, dass die ausgeführte Konstruktion der allgemeinen bauaufsichtlichen Zulassung entspricht.

Prüfzeugnisse
Für alle vorher angeführten und festgelegten Anforderungen sind Produktpässe, bauaufsichtliche Zulassungen oder Prüfzeugnisse eines anerkannten Prüfinstitutes vorzulegen und vor Beginn der Arbeiten auszuhändigen.

### Titel 1 KG 391_Vorbereitende Arbeiten

**1.01 Baustelleneinrichtung**
Einrichten, Vorhalten über die gesamte Leistungszeit sowie Räumen der Baustelle und Wiederherstellen des Geländes einschl. Entfernen von Verunreinigung. Anforderungen des Arbeitsschutzes sind einzuhalten.
Der Umfang der BE ergibt sich aus den Anforderungen des AN zur fachgerechten Ausführung der in diesem LV beschriebenen Leistungen.
Anforderungen des Arbeitsschutzes sind einzuhalten.
Folgende Leistungen sind, soweit notwendig, in den Pauschalpreis einzurechnen. Die Leistungen sind nach Bedarf vom AN zu ergänzen.

Ein Sanitärcontainer und Pausenraum wird durch das Gewerk Baustelleneinrichtung gestellt.
Ein Fassadengerüst wird vom Gewerk  "Holzbauarbeiten" gestellt Es ist eine Gebrauchüberlassung vereinbart.

-  ggf. Mobilkräne
-  Maschinen, Geräte, Werkzeuge
-  Lager- und Arbeitsplätze
-  Baustellenbeleuchtung innen und außen
-  Kommunikationseinrichtungen
-  Lagerräume, Werkstatt, Magazin, Unterstelleinrichtungen
-  Maschinen, Geräte, Werkzeuge
-  Schutzwände, Schutzdächer
-  Begehbare Abdeckungen
-  Gebühren im Zusammenhang mit der Baustelleneinrichtung
-  Grobreinigung im Innenraum nach Beendigung der Arbeiten

Folgendes wird vergütet:
60% der Position bei Einrichten der Baustelle
40% der Position bei Räumen der Baustelle
Menge: 1,000 psch

**1.02 Baubehelfe, Gerüste und Gerät**
Bereitstellung aller zur Ausführung der ausgeschriebenen Leistungen erforderlichen Baubehelfe,
Hilfskonstruktionen, Trag-, Arbeits- und Montagegerüste,
Hydraulikpressen etc. , nach Wahl des Auftragnehmer für die gesamte Leistungszeit.
Aufbauen, unterhalten und abbauen.
Art und Umfang in Abhängigkeit vom gewählten
Montagekonzept zur Ausführung des gesamten Leistungsumfanges
Ein Fassadengerüst ist bauseits vorhanden.

einschließlich folgender Leistungen, wenn erforderlich:
- Statische Berechnungen und deren Prüfung
- Ausführungsplanung
- Vorbereiten des Geländes
- Herstellen und Entfernen von Hilfsgründungen einschl.
  Erdarbeiten
- Transport, Auf- und Abbauten
Menge: 1,000 Psch

**1.03 Werk- und Montageplanung**
Werk- und Montageplanung, die über die in Ziffer 3.1.7 der DIN 18360 genannten Nebenleistung hinausgeht, mit Erstellen von Werkstattzeichnungen für die fachgerechte Dürchführung der Tür-, Fenster- und Fassadenarbeiten in erf. Umfang und in geeigneten Maßstäben. Die Planung ist dem AG rechtzeitig vor der Ausführung vorzulegen und bedarf der Freigabe durch den AG.
Der Termin zur Abgabe der vollständigen Werk- und Montageplanung wird im Bauvertrag vereinbart.
Grundlage der Werk- und Montageplanung bilden die Ausführungsunterlagen des Objektplaners
Mit der Werk- und Montageplanung ist vom AN eine prüffähige Materialliste zu erstellen.

Vorlage der WMP als:
-als pdf / dwg oder dxf
-finaler Planstand zweifach in Papier für die Dokumentation
Menge: 1,000 St

### Titel 2 Pfosten-Riegel-Fassade

*Hinweis: ZTV - Titel 2 und 3*
In Ergänzung zu den eingangs aufgeführten ZTV gelten folgende
Zusätzliche Technische Vertragsbedingungen für Titel 2 und 3
Holz-Aluminium-Fassaden, -Fenster und Verglasungsarbeiten

Art und Umfang der Leistung
Gegenstand dieses Titels sind Holz-Aluminium-Pfosten-Riegel-Fassaden,  Holz-Aluminium-Fensterbauarbeiten und Verglasungsarbeiten. Die Leistung umfasst die Herstellung, die Lieferung und die Montage von Aluminium-Holz-Elementen und das Einsetzen und Abdichten aller Glasscheiben.

Holz und Holzwerkstoffe
Für die Qualität des Holzes gilt DIN 68360 Teil 1 "Holz für Tischlerarbeiten, Gütebedingungen bei Außenanwendung". Der maximale Wert des Feuchtigkeitsgehaltes der Einzelteile darf 15% nicht übersteigen. Der Streubereich des Feuchtigkeitsbereiches darf nicht größer sein als 4% und bei Verwendung von Keilzinken als Längenverbindung, sowie bei der Verwendung von lamellierten Querschnitten nicht größer sein als 2%. Bei der Anwendung der Keilzinkung für die Eckverbindung darf die Streuung des Feuchtigkeitsgehaltes 2% und der maximale Wert der Einzelteile 10% nicht übersteigen. Die Messung des Feuchtigkeitsgehaltes ist vor Beginn der formgebenden Bearbeitung durchzuführen und aktenkundig zu erfassen.

Profilausbildung Holz
Die Profilausbildung ist in Anlehnung an DIN 68121 "Holzprofile für Fenster und Fenstertüren" und DIN 18361 "Verglasungsarbeiten" vorzunehmen. Alle Profile sind so zu gestalten, dass anfallendes Wasser unmittelbar und kontrolliert abgeleitet wird. Die Kanten der Profile sind mit einem Radius von mindestens 2 mm zu runden. Falze zur Aufnahme von Verglasungen müssen den Normen und bei Verwendung von Mehrscheiben-Isolierglas auch den Einbaurichtlinien der Isolierglashersteller entsprechen. Es ist zu gewährleisten, dass die Glasfalze zum Dampfdruckausgleich nach außen geöffnet sind.

Dampfdiffusionsverhalten bei Holz-Aluminium Pfosten-Riegel-Fassaden
Bei Abdeckung des inneren Holztragprofils mit Kunststoff-, Gummi- oder Aluminiumprofilen ist das Dampfdiffusionsverhalten zu berücksichtigen.

Rahmen- bzw. Pfosten-Riegel-Verbindungen
Dübelverbindungen sind entsprechend den Ausführungen nach DIN 68121 auszubilden. Alle Rahmenverbindungen ab einer Holzdicke von 45 mm sind mindestens mit Doppelzapfen auszuführen.Bei Ausführung anderer Verbindungsmittel muss die Lasteinleitung vom Riegel in den Pfosten nachgewiesen werden. Der Schutz des Hirnholzes im Anschlussbereich an den Pfosten muss gewährleistet sein.

Verbindung zwischen Aluminium- und Holzprofil
Die Aluminium- und Holzteile sind so miteinander zu verbinden, dass durch material-spezifisch bedingte Längenänderung keine unzulässigen Spannungen und Verformungen auftreten. Die maximal auftretende Belastung aus der Windlast muss unter Berücksichtigung der über das Verglasungssystem einwirkenden Kräfte mit der erforderlichen Sicherheit aufgenommen werden. Das System muss mindestens den Anforderungen der DIN EN 14351  und der DIN EN 13830 entsprechen.

Holz-Aluminium-Fenster
Bei Holz-Aluminium-Fenstern ist in Ergänzung der EN14351 und der DIN EN 13830 zu beachten: Der Abstand zwischen der äußeren Holzoberfläche und der Rückseite der äußeren Fläche des Aluminiumteils muss mindestens 7 mm - mit Ausnahme konstruktionsbedingter Auflageflächen - betragen. Die direkte Auflagefläche zwischen Holz und Aluminium muss bei jeder Auflage kleiner als 20 mm sein. Die Öffnungen zum Dampfdruckausgleich und zur Entwässerung müssen folgende Mindestquerschnitte haben: Schlitze 5 mm x 20 mm oder Bohrungen Durchmesser 8 mm. Ihr Abstand untereinander darf 600 mm nicht überschreiten. Sie müssen so angeordnet sein, dass kein Niederschlags- und Reinigungswasser eindringen kann.

Holzschutz
Nach besonderer Vereinbarung kann gemäß DIN 68800 Teil 3 Abs. 11. 1 auf einen chemischen Holzschutz verzichtet werden. Der vorbeugende chemische Holzschutz muss ein geeignetes, auf den Verwendungszweck bezogenes, gültiges Prüfzeugnis besitzen. Ein chemischer Holzschutz ist nicht erforderlich im Bereich der Gefährdungsklasse 3, wenn Hölzer der Resistenzklasse 1 oder 2 nach DIN 68364 verwendet werden.
Die Holzschutzbehandlung hat, soweit es die Größe der Fensterelemente zulässt, im Tauch- oder Flutverfahren, ansonsten durch Anstrich zu erfolgen. Dies gilt auch für das Leistenmaterial.

Oberflächenbehandlung Holz
Für die Oberflächenbehandlung der Holzbauteile ist eine auf das System abgestimmte, klare Lasur vorzusehen.
  .
Mindest-Trockenschichtdicken:

≥ 30 μm  an nicht zugänglichen Flächen (Glasfalz) und an grundierten Fenstern
≥ 50 μm  im Bereich des Bauanschlusses
≥ 80 μm  bei lasierender Beschichtung

Dies gilt auch für alle Flächen unter Metallprofilen und Blechen, die konstruktionsbedingt nicht als wasserführende Ebene ausgeführt sind. Auf allen anderen Flächen ist die volle Schichtdicke der Endbehandlung erforderlich.
Sind die sichtbaren Flächen mit einem Grundanstrich versehen, muss der nachfolgende Anstrich kurzfristig erfolgen. Zum Schutz des Holzes vor holzzerstörender UV-Strahlung darf die UV-Durchlässigkeit des fertigen Anstrichfilms nicht größer als 2,4 % sein.

Entwässerung der Konstruktion
Bei der zur Ausführung der Holz-Aluminium Pfosten-Riegelkonstruktion ist darauf zu achten, dass die Drainage über die Riegelprofile in die Pfosten/Elementpfosten im Bereich des Kreuzpunktes der Elemente sichergestellt ist. Die Entwässerung der Pfosten-Drainageräume erfolgt jeweils am Fußpunkt der Fassadenkonstruktionen bzw. gemäß den jeweiligen Systemherstellerangaben unter Berücksichtigung der wärmeschutztechnischen Anforderungen.
Bei Flügeln (Fenster, Fensterbänder, Einsatzelemente etc.) sowie auch bei Festverglasungen (Fenstern, Fensterbändern, Einsatzelementen, Pfosten-Riegelkonstruktionen, Elementfassaden) ist der Rahmen im Glasfalzbereich mit Dampfdruckausgleichsöffnungen, entsprechend den Vorschriften der Isolierglashersteller bzw. gemäß den Vorgaben der Systembeschreibung auszuführen.
Das Fassadensystem muss einen Druckausgleich mit der Außenluft ermöglichen. Ort und Anzahl der Druckausgleichsöffnungen sind entsprechend der Verarbeitungsrichtlinie des Systemherstellers auszuführen.

Verglasung, Ausfachung
Glaslieferung und Verglasung sind im Leistungsverzeichnis für die jeweiligen Positionen gesondert beschrieben. Der Glasaufbau richtet sich nach den jeweiligen Wärme-, Schall-, Brandschutz-und Sicherheitsanforderungen. Die Verglasung hat mittels EPDM oder TPE Dichtprofilen zu erfolgen. Besonders hingewiesen wird auf die Befolgung der Verglasungs-Richtlinien der Isolierglas-Hersteller.

Toleranzen
Für diesen Leistungsbereich gilt die DIN 18201 u. DIN 18202. Toleranzen werden nach DIN 18202 wie folgt bewertet:
Grenzmaße :  Tabelle 1
Winkeltoleranzen : Tabelle 2
Ebenheitstoleranzen : Tabelle 3
Stellt der AN im Rahmen der Ausführung seiner Leistungen hiervon abweichende Toleranzen fest, so ist die Bauüberwachung hierüber inkl. der daraus resultierenden Konsequenzen (z.B. Änderung der Konstruktion, Kosten etc.) unverzüglich und schriftlich zu informieren.

Blitzschutz
Es gehört zum Auftrag des AN, alle Fassadenelemente entsprechend den Richtlinien insbesondere DIN VDE 0185, DIN 18384, DIN 57185 sowie VdS-Richtlinie 2006 leitend miteinander zu verbinden. Die Verbindungen sind durch Bohrungen mit Verschraubungen und Schleifleitungen mit dem erforderlichen Querschnitt vorzunehmen. Vor Ausführung der Arbeiten ist eine Abstimmung mit der bauseitigen Blitzschutzfirma bezüglich der Ausführung der Verbindungen sowie der Art und Anzahl der Anschlusspunkte an den Übergabestellen durch den AN herbeizuführen. Die Ausführung der Übergabestellen gehört zum Leistungsumfang des AN und ist in die Angebotspreise einzurechnen. Weiterhin sind die Güte-und Prüfbestimmungen für die Errichtung von Blitzschutzanlagen -RAL-GZ 642 einzuhalten. Der Anschluss an die Blitzschutz-Ableitung erfolgt bauseits Die Maßnahmen werden generell in einer gesonderten Position ausgewiesen.

*Hinweis: Konstruktionsbeschreibung Holz-Pfosten-Riegel-Fassade*
Wärmegedämmte Pfosten-Riegelkonstruktion aus raumseitig angeordneten Brettschichtholzprofilen mit für die Lastaufnahme der genannten Verglasung geeigneten Befestigungen, Aufnahme der Verglasungsdichtung, exakter Dichtungsführung und Schraubverbindung. Es kommen nur geprüfte Systeme eines zertifizierten Systemgebers zum Einsatz.

Pfosten und Riegel
Pfosten und Riegel bestehend aus Brettschicht- oder Voll-Holz.
Ansichtsbreiten 50 mm,
Bautiefen nach Erfordernis und statischer Anforderung, ca. 165mm.
Holzart: Brettschichtholz (BSH) aus Nadelholz, Fichte, Mindestgüte GL 24h
Oberfläche Holz: gehobelt, Kanten gefast,
Oberflächenbehandlung s. ZTV

Die endgültige Dimensionierung einschließlich der Verankerung ist eigenverantwortlich durch den Auftragnehmer vorzunehmen und in die Einheitspreise einzukalkulieren.
Sollte das angebotene System Profilbreiten von 50mm nicht ermöglichen, sind Profilbreiten bis 60mm möglich. Die Profiltiefe kann entsprechend verringert werden, nicht jedoch erhöht.

Verbindung Pfosten und Riegel
Die Verbindung der Pfosten und Riegel wird verdeckt, mit zugelassenen, zum System passenden Verbindungsmitteln ausgeführt. Für die Auswahl des Verbindungsmittel sind die zu erwartenden Glas- und Windlasten ausschlaggebend. Das Verbinder-System wird gem. Herstellerangaben und stat. Erfordernissen mit den Pfosten und Riegeln verbunden. Die Montage erfolgt gemäß Verarbeitungsrichtlinien und Zulassung.

Fenster & Türen
Der Einbau von wärmegedämmten Fenstern und Türen in das Fassadenraster erfolgt in gleicher Weise wie bei festen Füllungen.

Dichtungssystem
Die innere Dichtung wird derart eingebracht, dass eine eindeutige Linienführung der Dichtungen erreicht wird. Zum Einsatz kommen ausschließlich Dichtungen des Systemgebers. Dichtungen, die nicht durch die Grundprofile und Klemmleisten geführt werden und damit der Gefahr des ungeraden Dichtungsverlaufes ausgesetzt sind, sind nicht zulässig.

Klemmleisten
Deckleisten als verdeckte Verschraubung mit Ober- und Unterleiste. Die Tauglichkeit der Klemmleisten ist durch eine allgemeine bauaufsichtliche Zulassung nachzuweisen.
Systembreite: 50mm (bzw. bis 60mm, wenn systembedingt 50mm nicht möglich)
Profilhöhe Pfosten und Riegel: ca. 18mm
Formgebung: Rechteckprofil, nur leicht gefast
Oberfläche ge. ZTV

Verschraubung der Klemmverbindung
Die Verschraubung erfolgt ausschließlich mittels Systemschrauben aus Edelstahl und Dichtscheibe. Ein gleichmäßiger Anpressdruck der Verglasung muss gewährleistet sein. Die Länge der Schrauben ist entsprechend dem System und der verwendeten Glasdicke zu wählen. Die Beanspruchung der Klemmverbindung erfolgt ausschließlich durch Zugkräfte.  Die Verschraubungsabstände der Klemmleisten sind nach Angabe des Systemherstellers zu wählen. Die Tragfähigkeit der Schraube (Schraubenauszug aus dem Holz) und die damit erforderliche Einschraubtiefe ist rechnerisch nach den gültigen Vorschriften im Holzbau nachzuweisen. Die Tragfähigkeit der Klemmleisten selbst ist über eine allgemeine bauaufsichtliche Zulassung nachzuweisen. Außermittige Verschraubungen dürfen nicht eingesetzt werden, um eine Spaltung im Randbereich des Holzprofils auszuschließen.

Glasdickenausgleich
Das eingesetzte Fassadensystem muss in der Lage sein, unterschiedliche Füllungsdicken aufzunehmen. Zwischen benachbarten Füllungen unterschiedlicher Dicke wird durch äußere EPDM -Dichtungen außenbündig ausgeglichen.

Anzeigepflicht bei Abweichungen von den Bestimmungen der Zulassung
Jegliche Abweichung von der in den Zulassungen beschriebenen Konstruktionen, das betrifft vor allem die Materialzusammensetzungen und zulässigen Abmessungen, bedürfen der Zustimmung der Bauüberwachung. Der Auftragnehmer verpflichtet sich, etwaige Veränderungen rechtzeitig bekannt zu geben und gegebenenfalls, bei einer erforderlichen Zustimmung im Einzelfall, die Genehmigung durch die oberste Baubehörde zu veranlassen.

Verglasung
Der Einbau der Dreifach-Verglasung muss mit Systembauteilen gewährleistet sein. Für das Isolierglas ist ausschließlich ein Randverbund in Kunststoff zu verwenden. Bei Bedarf sind Schwerlastprofile anzuordnen und einzupreisen.
Die unten angegebenen Glasdicken sind Mindestdicken, die entsprechend den statischen oder bauphysikalischen Anforderungen ggf. zu erhöhen sind. Dies ist in den Einheitspreisen zu berücksichtigen.
Der Glaseinbau von Isolierglasscheiben erfolgt nach den neuesten Vorschriften der Glasindustrie, die Ausbildung der Glasfälze sowie Anordnung von Entwässerung- und Belüftungsbohrungen entsprechend. Der AG geht davon aus, dass der Anbieter seine Konstruktion mit dem Isolierglashersteller abgestimmt hat.

Die Klotzung erfolgt nach den Richtlinien des Glaserhandwerks.

Die Wahl des Fabrikats der Gläser bleibt dem Bieter freigestellt und ist nachfolgend verbindlich anzugeben. Glasdicken sind mit den Lastannahmen von DIN 1055 unter Einhaltung der für die betreffende Glasart zulässigen Spannungen entsprechend den einschlägigen Rechenregeln zu ermitteln.
Dichtungen

Die Verglasungsdichtprofile müssen aus EPDM-Werkstoff sein und der Normenreihe DIN 7863 sowie DIN ISO 3302-1 entsprechen. Die Dichtungen müssen durchgängige Klemmfüße für die Aufnahme in die Nuten der Rahmen- und Verglasungskonstruktion vorweisen. Dadurch wird eine genaue Positionierung gewährleistet und verhindert, dass die Dichtung verrutscht. Fassadendichtungen müssen zur besseren Abdichtung im Horizontalbereich zwischen innerer und äußerer Dichtung geeignete Vorrichtungen vorsehen, um auftretendes Kondensat sicher nach Außen abzuführen.

Eigenschaften und Klassifizierungen
DIN EN 12152/ 12153 Luftdurchlässigkeit Klasse AE
DIN EN 12154/ 12155 Schlagregendichtheit Klasse mind. RE2250
DIN EN 13116/ 12179 Widerstandsfähigkeit bei Windlast Klasse 2.0 kN/m²
DIN EN 13049 Stoßfestigkeit Klasse 5
DIBt (Deutsches Institut für Bautechnik) Zulassung
DIN 18008-4 Absturzsicherung nach TRAV Kategorie A

DIN EN ISO 10077-2 Wärmedämmwert: Ucw max. 1,0 W/m²K
DIN EN ISO 140-3 Schallschutz: Rw mind. 40dB
DIN EN 1627 Einbruchhemmung: RC 3

Anschlüsse
Die Elemente sind innerhalb des tragenden Baukörpers und dessen Dämmebene einzubauen.
Bei der Verankerung der Glas-Holz-Aluminium-Warmfassade hat die Verankerung der Fassadenpfosten  mittels zum System gehörender, toleranzausgleichender Konsolen aus Stahl nach statischer Erfordernis zu erfolgen. Diese Konsolen werden jeweils in den Kopf und Fußpunkten  der Fassade angeordnet. Konstruktiv sind die Konsolen so auszubilden, dass sie eine zwängungsfreie Dilatation der Fassade gewährleisten. Gleichermaßen müssen Formänderungen des Baukörpers ausgeglichen werden. Die Befestigung der Konsolen am Baukörper erfolgt mittels Schrauben aus Edelstahl (M10) und bauaufsichtlich zugelassenen Verbindungsmitteln.

Anschluss unten:
Unten schließt die Fassade an die ca. 250 mm tiefer liegende Betonsohle an.Der äußere untere Anschluss an den Baukörper ist über ein ca 16 cm breites Wandanschlusspaneel, wärmegedämmt, (U=0,5 W/ m²K) passend zum System herzustellen.Die Abdichtung des Anschlusses erfolgt hinter der wasserführenden Ebene der Fassadenkonstruktion mit einer Dichtungsfolie unter Beachtung der Entwässerungs- und Belüftungstechnik. Der verbleibende Raum zwischen dem unteren Riegelprofil und dem Baukörper ist mit einem Dämmelement zu schließen.

Anschluss oben:
Die Verankerung der Fassadenpfosten erfolgt am Sturz der Holzrahmenbaukonstruktion. Der Abstand zwischen den Pfostenprofilen und dem Bauwerk beträgt ca. 16 mm. Der äußere obere Anschluss an den Baukörper ist über ein ca 16 cm breites Wandanschlusspaneel, wärmegedämmt, (U=0,5 W/ m²K) passend zum System herzustellen. Dieses ist nach Montage der Kaltfassade als Schattenfuge sichtbar. Der Bereich zwischen Baukörper und Pfosten/Riegel ist vollflächig mit Mineralwolle WLG 035 in voller Tiefe der Profile nach Wärmeschutzanforderung zu dämmen. Den oberen Abschluss bildet die Dichtungsfolie.
Innen ist der Zwischenraum zwischen Pfosten und Sturz durch ein gekantetes Aluminiumblech, dunkel beschichtet, abzudecken. Entsprechende  Klemmleisten hierfür sind vor Einbau auf den Riegeln zu montieren.

Anschluss seitlich:
Der Einbau der Elemente erfolgt an der Holzrahmenbauwand ohne Anschlag. Der äußere seitliche Anschluss an den Baukörper ist über ein ca 8 cm breites Wandanschlusspaneel, wärmegedämmt, (U=0,5 W/ m²K) passend zum System herzustellen. Dieses ist nach Montage der Kaltfassade als Schattenfuge sichtbar. Der Bereich zwischen Baukörper und Pfosten/Riegel ist vollflächig zu dämmen. Den seitlichen Abschluss bildet die Dichtungsfolie. Innen ist der Zwischenraum zwischen Pfosten und Wand durch ein gekantetes Aluminiumblech, dunkel beschichtet, abzudecken. Entsprechende  Klemmleisten hierfür sind vor Einbau auf den Pfosten zu montieren.

s. Detail F_02

Abrechnung nach m² Rohbaufläche

Angebotenes Fabrikat Pfosten-Riegel-Fassade:
'.............................'

vom Bieter auszufüllen

Angebotenes System:
'.............................'

vom Bieter auszufüllen

Glastypen
Glasart:  G_1
g-Wert 0,40 (Wärmeschutzverglasung mit Beschichtung)
3-fach-Verglasung
Außen VSG/TVG, innen VSG
Möglicher Aufbau ca. wie folgt:
-13,5mm (mit PVB-Folie 1,5mm), vorgespannt
-12mm Argon (90%)
-6mm Klarglas
-12mm Argon (90%)
-12,8mm (mit PVB-Folie 0,8mm)
Glasdicke ca. 56,3mm
Kanten matt geschliffen

Angebotenes Fabrikat:
'.............................'

vom Bieter auszufüllen

Glasart:  G_2
g-Wert 0,32 (Sonnenschutzverglasung mit Silber-Sonnenschutzbeschichtung)
3-fach-Verglasung
Außen VSG/TVG, innen VSG
Möglicher Aufbau ca. wie folgt:
-13,5mm (mit PVB-Folie 1,5mm), vorgespannt
-12mm Argon (90%)
-6mm Klarglas
-12mm Argon (90%)
-12,8mm (mit PVB-Folie 0,8mm)
Glasdicke ca. 56,3mm
Kanten matt geschliffen

Angebotenes Fabrikat Pfosten-Riegel-Fassade:
'.............................'

vom Bieter auszufüllen

Die Gläser sind zu bemustern!

**2.01 Holz-Alu-Pfosten-Riegel-Fassade Nord-Süd**
Herstellung, Lieferung und Montage einer Pfosten-Riegel-Fassade gemäß vorgenannter Konstruktionsbeschreibung und den allgemeinen technischen Vorschriften.

Gesamtabmessung Ansicht (BxH) ab OKFF:
ca. 13,43m x 3,00m
Gesamtabmessung Rohbau (BxH) ab OKSohle bis Sturz:
ca. 13,48m x 3,35m

Durch 7 Pfosten- und 3 Riegelebenen in 12 Felder unterteilt. Fassaden-Element mit Festverglasungen und Einsatzelementen (siehe Zeichnung).

Fassade bestehend aus Einzelfeldern (B/H Achsmaße Profile):

4 Felder  2,25 x 2,41 m / Festverglasung G1
4 Felder  2,25 x 0,64 m / Festverglasung G1
2 Felder  2,15 x 0,64 m / Festverglasung G1
2 Felder  2,15 x 2,41 m / Füllung Türen gem. Folgeposition

Anschlüsse:
Anschluss unten Festverglasung = ca. 9,08 lfm
Anschluss unten Türbereich =ca. 4,40 lfm
Anschluss oben = ca. 13,48 lfm
Anschluss seitlich Holzbau = ca. 5,66 lfm
Anschluss seitlich Betonsockel = ca. 1,04 lfm

Profile:
Brettschichtholz, Pfosten und Riegel ca. 50 mm x 165 mm

Der Einstand der Konstruktion bis Rohsohle und der Ausgleich bis Rohsturz sind in diese Postion einzurechnen.
Abstand FFB / Rohsohle: 25cm
Abstand OK oberes Profil/ Rohbausturz: ca. 14cm
Befestigung im Holzrahmenbau. Der gesamte Sturz ist bauseits unterseitig durch ein Flachstahlprofil gegen Durchbiegen gesichert.

Deckschalen:
mit unsichtbarer Verschraubung,
Unterleiste aus Aluminium
Oberleiste aus Aluminium,
Deckleiste aus Aluminium
Deckschalen rechtwinklig geschlossen (keine U-Form), nur leicht gefast,
Ansichtsbreite 50mm, Höhe ca. 18 mm

Einsatzelemente:
Türen sind als gesonderte Position beschrieben. Gläser für die Festfelder und und Dämmpaneele für die umlaufenden Anschlüsse sind in diese Position einzurechnen.

Der Obere und untere Anschluss sind mit systemeigenen Dämmpaneelen auszuführen:
Stärke wie Glasstärke
Anschlüsse gem Konstruktionsbeschr.
Außenmaterial Aluminium, Farbe schwarz/anthrazit
Dämmung druckfest, Wärmeschutz muss eingehalten werden

s. Details F_01 / F_02
Menge: 1,000 St

**2.02 Holz-Alu-Pfosten-Riegel-Fassade Süd-Ost**
wie  vor, jedoch
mit Verglasung G2
Menge: 1,000 St

*Hinweis: Konstruktionsbeschreibung Holz-Aluminium-Türen*
Formale Anforderungen an die Konstruktionen
Holz-Aluminium Türen  im Sinne dieser Ausschreibung sind Konstruktionen, die auf der Außenseite durch Metallprofile abgedeckt sind. Sie haben einen materialgerechten Verbund von Holz und Metall. Die raumseitig angeordneten Profile bestehen aus  lamelliertem Holz. Die Holzprofile nehmen die Kräfte aus horizontalen Verkehrslasten, Windlasten, Füllungen, Beschlägen usw. auf und leiten diese in den Baukörper ab. Die Metallprofile verhindern eine direkte Bewitterung des Holzes. Die Befestigung des Aluminiumrahmens auf dem Holzrahmen erfolgt über demontierbare Dreh- und Drehkliphalter aus hochwertigen und temperaturbeständigen Kunststoffen. Somit ist eine spannungsfreie Ausdehnung der unterschiedlichen Materialien gewährleistet. Die Metallprofile sind mit einem durchgängigen Belüftungs- und Entwässerungssystem ausgebildet.
Holzkonstruktion
Die Holzkonstruktion wird gemäß den Anforderungen der DIN 68121 ausgeführt. Flügel und Festverglasungen werden mit angeschraubter Glasleiste ausgeführt. Der Isolierglas-Randverbund wird zweiseitig im Holzfalz aufgenommen. Einnutungen in die Holzprofile zur Aufnahme der Aluminiumprofile sind unzulässig.
Holzprofil-Tiefe ca 78 mm
Aluminium-Rahmen
Rahmenprofil und Flügelprofil bilden außen eine flächenbündige Ebene.
Zwischen Glas und Flügelprofil besteht ein Versatz von ca. 8 mm Tiefe.
Ansichtsbreite des sichtbaren Flügelprofils: ca. 146 mm
Breite des Rahmenprofils: ca. 85 mm

Die Entwässerung des Falzbereiches erfolgt durch verdeckte Stanzungen im unteren Profilquerstück des Rahmens.
Die Eckverbindungen der Aluminium-Rahmen werden in geschweißter Form ausgeführt.
Dichtungen
Der Blendrahmen wird mit einer umlaufenden, werkseitig als Rahmen konfektionierten Dichtung aus hochwertigem TPE oder EPDM zwischen Holz-Rahmen und Holz-Flügel ausgeführt.
Die Verglasung erfolgt außenseitig mit einer umlaufenden APTK oder EPDM Verglasungsdichtung. Keildichtungen werden als äußere Verglasungsdichtung bei speziellen Festverglasungen eingesetzt. Innenseitig wird eine Trockenverglasung mit APTK oder EPDM Dichtungen in abgestuften Dichtungsdicken eingesetzt. Das System kann außen- wie innenseitig als Nassverglasung ausgeführt werden.
Oberflächenbeschichtung Aluminium
gem. ZTV
Oberflächenbeschichtung Holz
gem. ZTV
Anforderungen an die Konstruktion
Folgende Eigenschaften und Klassifizierungen werden entsprechend der Produktnorm für Fenster DIN EN 14351-1 erfüllt:
Holzarten lamelliert: Fichte

Verglasungen für Türen und bodengebundene Verglasungen
VSG 8 mm/ Argon SZR14/ Float 6 mm/ Argon SZR14/ VSG 8 mm

DIN EN 12207 Luftdurchlässigkeit Klasse 4
DIN EN 12208 Schlagregendichtheit Klasse 9A
DIN EN 12210 Widerstandsfähigkeit bei Windlast Klasse C4
Rollentürband Edelstahl
Öffnungsrichtung nach außen mit barrierefreiem Schwellenprofil nach DIN 18040-1
DIN 18008-4 Absturzsicherung nach TRAV Kategorie A

DIN EN ISO 10077-2 Wärmedämmwert: max. Uw 1,0 W/m²K
DIN EN ISO 140-3 Schallschutz: Rw mind. 40 dB
DIN EN 1627 Einbruchhemmung: RC2

Anschluss Tür unten (Türen Bodenschwelle)
Die Höhe des Fußbodenaufbaues beträgt ca. 250 mm. Der Anschluss unten im Bereich der Türen ist mit einer zum System gehörenden Bodenschwelle und einer Trennschiene auszustatten. Die Abdichtung erfolgt innen und außen mit einer Dichtungsfolie. Raumseitig ist die Basiskonstruktion für den Anschluss einer bauseits zu erbringenden Fußbodenkonstruktion vorzurichten, dazu ist ein Winkel zu liefern, der als Fußbodenabschluss dient. Unterhalb der Türschwelle ist eine Rahmenkonstruktion anzubringen, um die Türanlage abzustützen. Der Zwischenraum unterhalb der Basis und des Rohfußbodens ist allseitig mit Wärmedämmung auszufüllen. Die Wärmedämmung ist außerdem mit einer Abdeckung aus einem Aluminiumkantteil (2,0 mm) mit verdeckter Befestigung anzubringen. Die Sockelhöhen sind auf den Aufbau der anschließenden Basispunkte abzustimmen.
Angebotenes Fabrikat  Holz-Aluminium-Türen:
'.............................'

vom Bieter auszufüllen

Angebotenes System:
'.............................'

vom Bieter auszufüllen

**2.03 Holz-Aluminium Ausgangstürelement, T.a.07-10**
Türsystem passend zum vorgenannten Pfosten-Riegelsystem
als Einsatzsystem liefern und montieren:

Tür:
Türnummern: T.a.07 bis 10
Einbauort: Gastraum
Rohbauöffnungsmaß (BxH): 2,10 x 2.32 m
Wandart: Pfosten-Riegelfassade

Funktionen
Klimaklasse: 3
Beanspruchungsklasse: M
Brandschutz: Fluchttür
Anzahl Flügel: zweiflüglig
nach außenöffnend

Profilbautiefen:
Blendrahmen  max. 78 mm
Flügelrahmen  max. 78 mm

Profilansichtsbreiten:
Blendrahmen, seitlich und oben  max. 85 mm
Flügelrahmen, nach innen öffnend  max. 148 mm

Türblatt:
verglast
Oberfläche Blend- und Flügelrahmen: gem ZTV

Beschläge
PZ-Schloss nach DIN 18250, Klasse 4, Dornmaß 65mm, Stulp ca. 24 mm, rund / Edelstahl,
vorgerichtet für bauseitige Profilzylinder mit elektronischem Schließsystem
Schließblech Edelstahl
U-Form Drückergarnitur und Knauf Aluminium natur F1 mit Rosette,
Drückerformgebung:  in U-Form, Achsabstand bis 350 mm, aus
Rundprofil

Wechselgarnitur, Knauf bandgegenseitig
Knaufhöhe: 85cm

angebotenes Fabrikat Beschlag:
'.............................'

vom Bieter auszufüllen

Schloß mit Pankikfunktion, Durchgangsfunktion B
Obentürschließer Gleitschiene und Öffnungsbegrenzung, Feststelleinrichtung und Schließfolgeregelung, Bandgegenseite, Rahmenmontage

angebotenes Fabrikat Obentürschließer:
'.............................'

vom Bieter auszufüllen

3teilige Bänder, Edelstahl
3D-Bandaufnahmen, Edelstahl
Öffnungsrichtung: DIN R
Menge: 4,000 St

**2.04 Durchlaufschutzfolie**
Kennzeichnung der Glasflächen mit Durchlaufschutzfolie nach DIN 18040 über die gesamte Glasbreite der Pfosten-Riegelfassade.
als Band in zwei Montagehöhen (ca. 1,50 und 0,70m)
Bandhöhe jeweils ca. 25cm
Farbig bedruckter Flächenanteil mindestens 50%
Optik: vertikale Blockstreifen
Ausführung nach Bemusterung.
Menge: 55,000 m

### Titel 3 KG 334_Fenster

*Hinweis: Vorbemerkungen Holz-Aluminium-Fenster*
Holz-Aluminium Fenster

Formale Anforderungen an die Konstruktionen
Holz-Aluminium Fenster  im Sinne dieser Ausschreibung sind Konstruktionen, die auf der Außenseite durch Metallprofile abgedeckt sind. Sie haben einen materialgerechten Verbund von Holz und Metall. Die raumseitig angeordneten Profile bestehen aus  lamelliertem Holz. Die Holzprofile nehmen die Kräfte aus horizontalen Verkehrslasten, Windlasten, Füllungen, Beschlägen usw. auf und leiten diese in den Baukörper ab. Die Metallprofile verhindern eine direkte Bewitterung des Holzes. Die Befestigung des Aluminiumrahmens auf dem Holzrahmen erfolgt über demontierbare Dreh- und Drehkliphalter aus hochwertigen und temperaturbeständigen Kunststoffen. Somit ist eine spannungsfreie Ausdehnung der unterschiedlichen Materialien gewährleistet. Die Metallprofile sind mit einem durchgängigen Belüftungs- und Entwässerungssystem ausgebildet.

Holzkonstruktion
Die Holzkonstruktion wird gemäß den Anforderungen der DIN 68121 ausgeführt. Die Flügel sind mit angefräster Glasleiste, Festverglasungen mit verschraubter Glasleiste vorzusehen. Der Isolierglas-Randverbund wird zweiseitig im Holzfalz aufgenommen. Einnutungen in die Holzprofile zur Aufnahme der Aluminiumprofile sind unzulässig.

Holzprofil-Tiefe ca 78 mm

Aluminium-Rahmen
Rahmenprofil und Flügelprofil bilden eine flächenbündige Ebene. Zwischen Glas und Flügelprofil besteht ein Versatz von ca. 8 mm Tiefe.

Ansichtsbreite des sichtbaren Flügelprofils: ca. 33 mm.
Breite des Rahmenprofils: ca. 92 mm (davon ca. 40mm verdeckt)
Ansichtsbreite Rahmen zwischen Festverglasung und Flügel: ca. 100mm

Die Entwässerung des Falzbereiches erfolgt durch verdeckte Stanzungen im unteren Profilquerstück des Rahmens
Die Eckverbindungen der Aluminium-Rahmen werden in geschweißter Form ausgeführt.

Anschlüsse
Anschlüsse sind gem. ZTV auszuführen. Ergänzend gilt:
Die Fugen zwischen Elementrand und dem Baukörper sind vollflächig mit Mineralwolle zu verfüllen. Zur Vermeidung von Schimmelpilzbildung muss der Faktor für den raumseitigen Wärmeübergangswiderstand fRsi >/= 0,70 sein.
Die Befestigung des Blendrahmens erfolgt mit für den jeweiligen Einbaufall geeigneten Befestigungsmitteln am Baukörper. Der Abstand der Verankerungsstellen soll 80 cm nicht überschreiten. Jede Seite muss an mindestens 2 Stellen mit dem Bauwerk verankert werden.

Der Einbau der Elemente erfolgt, bevor die äußere hinterlüftete Fassadenbekleidung montiert wird. Die Elemente sind innerhalb der Dämmebene des Baukörpers anzuordnen. Innen ist die Anschlussfugenabdichtung mit einer Dichtungsfolie auszuführen. Zusätzlich ist innen ein Wandanschlussprofil anzubringen. Außen ist die Anschlussfugenabdichtung mit einer Dichtungsfolie auszuführen, die auf dem Baukörper und den Elementen zu verkleben ist.
Der Zwischenraum unterhalb der Basis ist allseitig mit Wärmedämmung auszufüllen. Raumseitig ist die Basiskonstruktion für den Anschluss der inneren Fensterbank vorzurichten. Außen ist eine Aluminium-Fensterbank anzubringen, siehe gesonderte Positionsbeschreibung.

Dichtungen
Der Blendrahmen wird mit einer umlaufenden, werkseitig als Rahmen konfektionierten Dichtung aus hochwertigem TPE oder EPDM zwischen Holz-Rahmen und Holz-Flügel ausgeführt.
Die Verglasung erfolgt außenseitig mit einer umlaufenden APTK oder EPDM Verglasungsdichtung. Keildichtungen werden als äußere Verglasungsdichtung bei speziellen Festverglasungen eingesetzt. Innenseitig wird eine Trockenverglasung mit APTK oder EPDM Dichtungen in abgestuften Dichtungsdicken eingesetzt. Das System kann außen- wie innenseitig als Nassverglasung ausgeführt werden.

Oberflächenbeschichtung Aluminium
gem. ZTV

Oberflächenbeschichtung Holz
gem. ZTV

Anforderungen an die Konstruktion
Folgende Eigenschaften und Klassifizierungen werden entsprechend der Produktnorm für Fenster DIN EN 14351-1 erfüllt:
Holzarten lamelliert: Fichte

DIN EN 12207 Luftdurchlässigkeit Klasse 4
DIN EN 12208 Schlagregendichtheit Klasse E1200
DIN EN 12210 Widerstandsfähigkeit bei Windlast Klasse C4
Flügelgewicht: bis 200 kg als Dreh-Kipp, bis 300 kg als reiner Drehflügel

DIN EN ISO 10077-2 Wärmedämmwert: Uw max. 1,0 W/m²K
DIN EN ISO 140-3 Schallschutz: Rw mind. 40 dB
DIN EN 1627 Einbruchhemmung: RC 2

Beschläge
B1
Verdeckt liegender Drehkipp-Beschlag mit Einhandbedienung, für Flügellasten bis 200 kg, Öffnungsweite in Kippstellung 175 mm. Alle Beschlagsteile, auch die Scheren und die unteren Ecklager sind bei geschlossenem Flügel nicht sichtbar. Der Beschlag ist mit einer in Dreh- und in Kippstellung wirksamen Fehlbedienungssperre ausgestattet, das Ecklager ist gegen Ausheben gesichert. Scheren-und Ecklager begrenzen die Öffnungsweite der Flügel in Drehstellung auf 90°. Die Einzelteile des Beschlages wie Riegelstücke, Eckumlenkungen, Ecklager, Auflaufbock, Entlastungslager und die DK-Schere sind selbstlehrend ausgebildet. Die Montage dieser Teile in den Aufnahmenuten des Falzbereiches der Holzprofile erfolgt formschlüssig. Ecklager, Schere und Verriegelungen sind justierbar. Alle Beschlagteile bestehen aus nichtrostenden Materialien.
U-Form Drückergarnitur
Drückerformgebung: in U-Form, Achsabstand bis 350 mm, aus
Rundprofil

Griffsitz: konstant, mittig/variabel

B2
Verdeckt liegender Stulp-Beschlag mit Einhandbedienung, bestehend aus einem Dreh-Kipp-Beschlag und einem Dreh-Beschlag mit Einhandbedienung, für Flügellasten bis 200 kg, Öffnungsweite in Kippstellung 175 mm. Alle Beschlagsteile, auch die Scheren und die unteren Ecklager sind bei geschlossenem Flügel nicht sichtbar. Der Beschlag ist mit einer in Dreh- und in Kippstellung wirksamen Fehlbedienungssperre ausgestattet, das Ecklager ist gegen Ausheben gesichert. Scheren-und Ecklager begrenzen die Öffnungsweite der Flügel in Drehstellung auf 90°. Die Einzelteile des Beschlages wie Riegelstücke, Eckumlenkungen, Ecklager, Auflaufbock, Entlastungslager und die DK-Schere sind selbstlehrend ausgebildet. Die Montage dieser Teile in den Aufnahmenuten des Falzbereiches der Holzprofile erfolgt formschlüssig. Ecklager, Schere und Verriegelungen sind justierbar. Alle Beschlagteile bestehen aus nichtrostenden Materialien. Der Dreh-Flügel wird mit einem im Falz angeordneten Hebel über ein Stulpgetriebe verriegelt.
Drückerformgebung: in U-Form, Achsabstand bis 350 mm, aus
Rundprofil
Griffsitz: konstant, mittig/variabel

Verglasung
Wärmeschutz-3-fach-Glas
Float 4 mm/ Argon SZR14/ Float 4 mm/ Argon SZR14/ Float 4 mm
Thermisch verbesserter Randverbund
Gesamtenergiedurchlässigkeit g: 50 %
U-WertUg: 0,6 W/m²K nach DIN EN 673.

Angebotenes Holz-Aluminium-Fenster:
'.............................'

vom Bieter auszufüllen

Angebotenes System:
'.............................'

vom Bieter auszufüllen

**3.01 Holz-Alu-Fenster F.01**
Holz-Aluminium Fensterelement gemäß Systembeschreibung und Vorbemerkungen liefern und montieren:
Abmessung Gesamtelement (Rohbaumaß): ca. 3.610 x 1.200 mm
Flügelbreite der Dreh-Kipp-Flügel: ca. 590mm
Einbauort : Küche, Fenster F.01
Aufteilung und Anschlüsse: Gemäß Ansicht und Details F_05 und F_06:
2 x Festverglasung
2 x Dreh-Kipp-Flügel

Beschlag B1
Menge: 1,000 St

**3.02 Holz-Alu-Fenster F.05/F.06**
wie vor, jedoch

Abmessung Gesamtelement (Rohbaumaß): ca. 3.250 x 1.500 mm
Einbauort : Vereinsbüro, Personal, Fenster F.05 / F.06
Aufteilung und Anschlüsse: Gemäß Ansicht und Details F_05 und F_07:
1 x Festverglasung
1 x Dreh-Kipp-Flügel
1 x Doppelflügel als Dreh-Kipp-Flügel / Drehflügel-Kombination mit Stulp (ohne Mittelpfosten)

Beschlag B1 / B2
Menge: 2,000 St

**3.03 Holz-Alu-Fenster F.02/F.03/F.04**
wie vor, jedoch

Abmessung Gesamtelement (Rohbaumaß): ca. 790 x 600 mm
Einbauort : Nebenräume, Fenster F.02 / F.03 / F.04
Aufteilung und Anschlüsse: Gemäß Ansicht und Details F_05 und F_08:
1 x Dreh-Kipp-Flügel

Beschlag B1
Menge: 3,000 St

**3.04 Fenstermarkisen F.05 / F.06**
Vorbau-Markise mit Reißverschluss-Führung und Abstandmontage
liefern und einbauen.

Größe:
Höhe OK Kasten bis UK Schiene: ca. 1,56m
Breite: ab Außenkanten Schienen: 3,19m

Einbauort: Fenster  F.05 / F.06
Kastengröße ca. 130mm, eckig
Kasten aus stranggepresstem Aluminium, Abmessung bis 130x130 mm, Seitenteil aus Aluminium, pulverbeschichtet. Rechts- und Linksroller müssen mit Revisionsblende als untere Abdeckung lieferbar sein.

Elektroantrieb
Rohrmotor 230 V, 50 Hz (Drehmoment und Leistungsaufnahme auf Anlagengröße abgestimmt), Schutzart IP 44, mit integriertem Thermoschutz und eingebautem Kondensator. Der Motor verfügt über eine elektronische Endabschaltung.
Der Motor verfügt über eine angepasste drehmomentgesteuerte Endabschaltung oder eine positionsgesteuerte Endabschaltung in der oberen Endlage.
In der unteren Endlage schaltet der Motor über eine positionsgesteuerte Endabschaltung ab.
Die reagible Hindernis- und Blockiererkennung erkennt zum Schutz des Sonnenschutzproduktes ein Hindernis bzw. eine Blockade. Sobald eine Störung auftritt, versucht der Motor maximal 3-mal diese selbstständig zu überfahren, um eine temporäre Blockierung (z. B. Windböe) auszuschließen.
Bei drehmomentgesteuerter Endabschaltung oben kompensiert der Motor automatisch die Längung und Schrumpfung des Tuches.
Der Anschluss erfolgt durch eine im Motorkopf steckbare Anschlussleitung ca. 0,5 m lang mit vormontiertem Stecker STAS 3.
Die entsprechende Kupplung für den bauseitigen Anschluss und das Steckerkupplungsgehäuse liegen bei.
Die Kabeldurchführungen bis zur Übergabedose und Abdichten der Bohrlöcher sind einzukalkulieren.

Wellensystem
Tuchwelle aus stranggepresstem Aluminium. Materialstärke und Durchmesser passend zur eingesetzten Stoffqualität und Baugröße.
Die Befestigung des Markisentuches erfolgt mittels Kedernut, um evtl. Druckstellen durch Klemmleisten usw. zu vermeiden.
Die Lagerung der Welle muss über einen federnd gelagerten Wellenkern erfolgen. Dadurch wird eine Revision des Wellensystems nach unten, ohne Demontage des Kastens (nur Revisionsblende) möglich.

Screen-Stoff
Markisentuch aus PVC-überzogener Glasfaser. Schwer entflammbar nach DIN 4102-1 B1. Farbauswahl gemäß der System- Kollektion.
Stoffgewicht 525 g/m²
Die Durchsicht von innen ist halbtransparent.

Führungsschienen
Das Markisentuch wird über einen angeschweißten Reißverschluss in einem Einsatz in der Führungsschiene geführt. Durch diese Führung wird eine erhöhte hoher Windstabilität realisiert.
Führungsschienen mit Reißverschluss-Führung aus Aluminium, Abmessung ca. 26x46 mm, 1-teilig, stranggepresst. Die Befestigung erfolgt direkt auf dem Fensterrahmen oder seitlich im Laibungsholz. Endverschluss der Führungsschiene aus Kunststoff, schwarz.

Endschiene, eckig
Horizontale Endschiene am unteren Ende des Screens aus stranggepresstem Aluminium, Abmessungen ca. 25x47 mm, sichtbar, mit Kedernut. Seitliche Kunststoff-Endstopfen, die eine sichere Führung innerhalb der Führungsschienen ermöglichen.

Oberflächen
Die sichtbaren Aluminiumteile sind in Standardfarbe des Herstellers pulverbeschichtet, grau, matt. Die Farbe ist zu bemustern.
Die Pulverbeschichtung ist mit einem Polyesterpulver in einer Schichtdicke von 50 - 120 ìm auszuführen. Die Vorbehandlung muss chromfrei im No-Rinse-Verfahren nach Qualitätsrichtlinie GSB AL 631 erfolgen.
Die Beschichtung muss die Qualität „GSB - Sea Proof“ erfüllen.

Befestigung
Bei Befestigung der Führungsschienenhalter auf Holz, Aluminium oder Kunststoff müssen Schrauben mit Dichtbeschichtung zur Verhinderung von Wassereintritt durch Kapillarwirkung eingesetzt werden. Bei Montage auf Holz müssen zusätzlich Edelstahl-Distanzhülsen mit EPDM-Dichtscheibe montiert werden.
Ein Prüfnachweis über die Dichtigkeit des Befestigungssystems ist auf Verlangen nachzureichen.

Kunststoffteile
Kunststoffteile in Standardfarbe. Die Farbe ist mit dem Objektplaner abzustimmern.

Angebotenes Fabrikat
'.............................'

Angeboterner Typ
'.............................'

vom Bieter anzugeben
Menge: 2,000 St

**3.05 Fenstermarkisen F.01**
wie vor, jedoch

Größe:
Höhe OK Kasten bis UK Schiene: ca. 1,26m
Breite: ab Außenkanten Schienen: 3,55m

Einbauort: Fenster  F.01
Menge: 1,000 St

**3.06 Fensterbänke außen F.01**
Fensterbank aus Titanzink, in jede Richtung dreifach gekantet.
Gerade Tropfkante
Abmessungen:
Länge:  ca. 360cm
Tiefe:  ca. 22cm
Höhe Tropfkante: 3,0cm
Aufkantungen Seite: ca. 6,0cm
Aufkantung Fensterseite: ca. 3,0cm
Materialstärke ca. 0,7mm

Inkl.  Antidröhnbeschichtung
inkl. Unterkonstruktion Fensterbankhalter, Abstand ca. 60cm
und Befestigung am Holzrahmenbau
Menge: 1,000 St

**3.07 Fensterbänke außen F.05 / F.06**
wie vor, jedoch
Länge:  ca. 325cm
Menge: 2,000 St

**3.08 Fensterbänke außen F.02 / F.03 / F.04**
wie vor, jedoch
Länge:  ca. 79cm
Menge: 3,000 St

**3.09 Fensterbänke innen F.05 / F.06**
Innenfensterbank aus Massivholz liefern und einbauen

Holzart: Eiche, fein geschliffen,
vordere Kanten gefast, r=5mm
hintere und seitliche Kanten gebrochen
klar lasiert
Inkl. Befestigungsmittel

Abmessungen:
Dicke: 3,5 cm
Tiefe: 20 cm
Länge: ca. 321 cm

Einbauort:  F.05 / F.06
Menge: 2,000 St

**3.10 Fensterbänke innen F.02 / F.03 / F.04**
wie vor, jedoch

Abmessungen:
Länge: ca. 75 cm

Einbauort:  F.02 / F.03 / F.04
Menge: 3,000 St

### Titel 4 KG 334_Alu-Außentüren

*Hinweis: ZTV - Titel 4*
In Ergänzung zu den eingangs aufgeführten ZTV gelten folgende

Zusätzliche Technische Vertragsbedingungen Titel 4
Metallbauarbeiten

Art und Umfang der Leistung
Gegenstand dieses Titels sind Metallbauarbeiten und Verglasungsarbeiten. Die Leistung umfasst die Herstellung, die Lieferung und die Montage von Aluminium-Türen und das Einsetzen und Abdichten aller Glasscheiben.

Qualitätssicherung
Für die einzelnen Aluminiumelemente sind element- und herstellerspezifische EPD´s gemäß EN 15804, nachgewiesen gemäß ISO 14025, vorzulegen.

Werkstatt- und Montageplanung
Der AN schuldet nach Ziffer 3.1.7 DIN 18360 eine Werkstatt- und Montageplanung auf Basis der vom Objektplaner zu liefernden Ausführungsunterlagen. Diese ist vor Fertigungsbeginn vorzulegen. Aus den Darstellungen müssen Konstruktion, Maße, Einbau, Befestigung und Bauanschlüsse der Bauteile sowie die Einbaufolge erkennbar sein (DIN 18360, Ziff. 3.1.7). Die Darstellungen sind in Zeichnungen, in geeigneten Maßstäben zu liefern. Der Objektplaner prüft die Werkstatt- und Montageplanung auf Übereinstimmung mit der Ausführungsplanung. Bei Übereinstimmung mit der Ausführungsplanung gibt der Objektplaner die Werkstatt- und Montageplanung mit dem entsprechenden Prüfvermerk an den AN zurück (Freigabe).

Profilauswahl
Alle Verbundprofile der Fenster- und Türsysteme sind mindestens als Dreikammersystem (zwei Hohlprofile plus Verbundzone) auszuführen.
Der Verbund der Profile muss ohne zusätzliche Abdichtung wasserdicht und wasserbeständig sein. Der Falzgrund der Profile muss absolut glattflächig ausgebildet sein (auch die Verbundzone), so dass anfallende Feuchtigkeit immer in die tiefste, außenliegende Ebene (Rinne) des Falzes abgeführt wird, ohne dass hierfür zusätzliche Drainagekanäle hergestellt werden müssen.

Beschläge Türen
Für die jeweiligen Anforderungen der Türen, sind die einzusetzenden Türbänder und Beschläge in ihrer Grundausstattung in den Leistungspositionen beschrieben.
Die Ausführung und die Anordnung der Türbänder ist unter Berücksichtigung der Lastannahmen nach den Bemessungstabellen des System-Herstellers vorzusehen.
Die Stulpbleche der einzusetzenden Schlösser und die Schließbleche müssen aus Edelstahl bestehen.

Zubehörteile wie Zylinder-Rosetten, Drückerstifte, Dichtstücke, Befestigungszubehör und Fußpunktabdichtungen werden in den folgenden Beschreibungen nicht besonders erwähnt; diese Zubehörteile sind jedoch in jedem Fall mitzuliefern.

Verglasung
Die nachfolgende Beschreibung stellt eine allgemeine Regelung für die Lieferung und das Einsetzen der Verglasung in Bauelementen dar.
Die in den Positionsbeschreibungen angegebenen Abmessungen beziehen sich auf die Außenmaße der Bauelemente. Die Kosten für die Ermittlung der Glasmaße sind in die Angebotspreise einzurechnen, eine gesonderte Vergütung erfolgt hierfür nicht.
Zum Lieferumfang der Verglasungsarbeiten gehören alle hierfür erforderlichen Dichtungen und deren Einbau, einschließlich der dicht auszuführenden Eckausbildungen und Stöße. Weiterhin mitzuliefern sind alle erforderlichen Dichtstoffe, Glasauflager und Klotzungsbrücken.
Die Dicken der Einzelscheiben sind unter Berücksichtigung der Scheibengrößen und der Lastannahmen nach den Bemessungstabellen des Glas-Herstellers zu ermitteln.

Technische Richtlinien des Instituts des Glashandwerks für Verglasungstechnik und Fensterbau, Hadamar (IGH)
DIN 18545 Abdichten von Verglasungen mit Dichtstoffen
Richtlinie VE-06/01: Beanspruchungsgruppen für die Verglasung von Fenstern vom Institut für Fenstertechnik e.V., Rosenheim

Die Verglasungen sind gemäß den "Glasbemessungs- und Konstruktionsregeln" nach DIN 18008-1 bis -5 und DIN 18545 "Anforderungen an Glasfalze und Verglasungssysteme" unter Berücksichtigung der EN 12488 (Verklotzung) auszuführen.

Die Glaskanten der beschriebenen Gläser sind nach DIN 1249-11, auszuführen.

Es ist eine Sicherheitsverglasung VSG mit einer Glas-Widerstandsklasse von P4A vorzusehen.

Verankerung Tür
Die Verankerung von Türen hat gemäß DIN 18360 und den örtlichen Gegebenheiten statisch ausreichend zu erfolgen.
Der Leitfaden zur Montage der RAL-Gütegemeinschaften Fenster und Haustüren, Frankfurt a. M, Stand 2020-03, Ziffer 3.1.2, Nr. 7, Seite 33 ist zu berücksichtigen.

Technische Vorgaben und bauphysikalische Anforderungen
Soweit in den Leistungsbeschreibungen für einzelne Positionen keine anderen Angaben erfolgen, gelten die nachstehenden Vorgaben:

Anforderungen an die Bauteile
Die entsprechenden Nachweise sind nach Aufforderung durch den AG diesem in schriftlicher Form vorzulegen. Der AN hat im Rahmen seiner EG-Konformitätserklärung die Übereinstimmung seines Produkts mit den jeweiligen Anforderungen nach DIN EN zu erklären.

Außentüren nach DIN EN 14351-1

Wärmeschutz der Elemente (Uw), maßabhängig, nach DIN EN ISO 10077-1 (2009)
Ud des Gesamtelements mind.: 1,6 W/(m²K)
Der Ug-Wert ist entsprechend auszulegen.

Luftdurchlässigkeit nach DIN EN 12207 Klassifizierung: 4
Schlagregendichtheit nach DIN EN 12208 Klassifizierung, Prüfverfahren A: 5A
Widerstandsfähigkeit bei Windlast nach DIN EN 12210 Klassifizierung: C2
Bewertetes Schalldämm-Maß und Spektrum Rw: 33 dB
Stoßfestigkeit nach DIN EN 13049 Klassifizierung: 2
Bedienkräfte nach DIN EN 12217 Klassifizierung: 3
Mechanische Festigkeit nach DIN EN 1192 Klassifizierung: 2
Dauerfunktion nach DIN EN 12400 Klassifizierung: 6
Einbruchhemmung nach DIN EN 1627 Klassifizierung: RC 3
Durchschusshemmung nach DIN EN 1522 Klassifizierung: FB 4

Der Gesamtenergiedurchlassgrad und der Lichttransmissionsgrad sind objektbezogen über die CE-Kennzeichen der Verglasung nachzuweisen.

Angebotenes Fabrikat  Aluminium-Türen:
'.............................'

vom Bieter auszufüllen

Angebotenes System:
'.............................'

vom Bieter auszufüllen

**4.01 Aluminium-Außentür, innen öffnend, T.a.02**
wärmegedämmtes Aluminium Tür-System
mit maximal 75 mm Grundbautiefe
nach innen öffnend

Konstruktionsmerkmale:
Außen flächenbündige Türkonstruktion mit außen umlaufender ca. 7mm Schattenfuge.
5 Kammer Profilaufbau, symmetrisch angeordnet, bestehend aus drei Aluminiumschalen die mittels Isolierstegen ohne Dämmschäume verbunden sind.
Die Türflügelprofile sind als Hybridverbund mit einem schubfesten Anteil zwischen Innen- und Mittelschale sowie einer entkoppelten Außenschale auszuführen.
Die Entkopplung erfolgt zwischen der äußeren Aluminiumhalbschale und dem Isoliersteg, um den Bi-Metall-Effekt zu verringern.
Die Türflügel sind mit einem 4-seitig umlaufenden, auf Gehrung gefertigten Flügelprofil auszuführen
Abdichtung über zwei Mitteldichtungs- und zwei Anschlagsdichtungsebenen.
Die Beschlagsmontage erfolgt in der Mittelschale.
Der untere Türabschluss ist mit einer stabilisierenden, thermisch getrennten Aluminium- Schwelle und entsprechenden Dichtformstücken auszustatten.
Der Höhenausgleich zur Rohsohle (bei -25cm) ist durch eine geeignete, zum System passende Unterkonstruktion auszugleichen und in dieser Position einzukalkulieren.

Tür:
Türnummern: T.a.02
Detail: T_02
Einbauort: Hausanschlussraum
Rohbauöffnungsmaß (BxH): 1,135 x 2,26 m
Wandart: Holzständerwerk, 26 cm

Funktionen
Klimaklasse: 3
Beanspruchungsklasse: M
Wiederstandsklasse: RC3
Brandschutz: -
Schallschutz: 42 dB(A)
Anzahl Flügel: einflüglig
U-Wert gesamt-Element: ≤ 1,6 W/m/K
nach innen öffnend

Profilbautiefen:
Blendrahmen  max. 75 mm
Flügelrahmen  max. 75 mm

Profilansichtsbreiten:
Blendrahmen, seitlich und oben  max. 76 mm
Flügelrahmen, nach innen öffnend  max. 122 mm

Türblatt:
außenseitig flügelüberdeckend verblecht
Oberfläche Blendrahmen und Türblatt: pulverbeschichtet in RAL (vorausstl. 3005), matt

Beschläge
PZ-Schloss nach DIN 18250, Klasse 4, Dornmaß 65mm, Stulp ca. 24 mm, rund / Edelstahl,
vorgerichtet für bauseitige Profilzylinder mit elektronischem Schließsystem
Schließblech Edelstahl
U-Form Drückergarnitur und Knauf Aluminium natur F1 mit Rosette,
U-Form Drückergarnitur
Drückerformgebung: in U-Form, Achsabstand bis 350 mm, aus
Wechselgarnitur, Knauf bandgegenseitig
Knaufhöhe: 105cm

angebotenes Fabrikat Beschlag:
'.............................'

vom Bieter auszufüllen

3teilige Bänder, Edelstahl
3D-Bandaufnahmen, Edelstahl
Öffnungsrichtung: DIN R
Menge: 1,000 St

**4.02 Aluminium-Außentür T.a.05**
wie Position 4.1, jedoch

Türnummern: T.a.05
Detail: T_05
Einbauort: Abstellraum Verein

Beschläge:
Öffnungsrichtung: DIN L
Menge: 1,000 St

**4.03 Aluminium-Außentür T.a.06**
wie Position 4.1, jedoch

Türnummern: T.a.06
Detail: T_06
Einbauort: Vereinsbüro

Funktionen:
Brandschutz: Fluchttür

Beschläge
Schloß mit Panikfunktion, Durchgangsfunktion B
Öffnungsrichtung: DIN L
Menge: 1,000 St

**4.04 Aluminium-Außentür, außen öffnend, T.a.04**
wärmegedämmtes Aluminium Tür-System
mit maximal 75 mm Grundbautiefe.
nach außen öffnend

Konstruktionsmerkmale:
Außen flächenbündige Türkonstruktion mit außen umlaufender ca. 7 mm Schattenfuge.
5 Kammer Profilaufbau, symmetrisch angeordnet, bestehend aus drei Aluminiumschalen die mittels Isolierstegen ohne Dämmschäume verbunden sind.
Die Türflügelprofile sind als Hybridverbund mit einem schubfesten Anteil zwischen Innen- und Mittelschale sowie einer entkoppelten Außenschale auszuführen.
Die Entkopplung erfolgt zwischen der äußeren Aluminiumhalbschale und dem Isoliersteg, um den Bi-Metall-Effekt zu verringern.
Die Türflügel sind mit einem 4-seitig umlaufenden, auf Gehrung gefertigten Flügelprofil auszuführen
Abdichtung über zwei Mitteldichtungs- und zwei Anschlagsdichtungsebenen.
Die Beschlagsmontage erfolgt in der Mittelschale.
Der untere Türabschluss ist mit einer stabilisierenden, thermisch getrennten Aluminium- Schwelle und entsprechenden Dichtformstücken auszustatten.
Der Höhenausgleich zur Rohsohle (bei -25cm) ist durch eine geeignete, zum System passende Unterkonstruktion auszugleichen und in dieser Position einzukalkulieren.

Tür:
Türnummern: T.a.04
Detail: T_04
Einbauort: Nebeneingang
Rohbauöffnungsmaß (BxH): 1,26 x 2,26 m
Wandart: Holzständerwerk, 26 cm

Funktionen
Klimaklasse: 3
Beanspruchungsklasse: M
Wiederstandsklasse: RC3
Brandschutz: Fluchttür
Schallschutz: 42 dB(A)
Anzahl Flügel: einflüglig
U-Wert gesamt-Element: ≤ 1,6 W/m/K
nach außen öffnend

Profilbautiefen:
Blendrahmen, Pfosten, Riegel  max. 75 mm
Flügelrahmen (Tür)  max. 75 mm

Profilansichtsbreiten:
Blendrahmen, seitlich und oben  max. 76 mm
Flügelrahmen, nach außen öffnend  ca. 119 mm
Blendrahmenerweiterung umlaufend  ca. 44 mm

Lichte Durchgangsbreite  mind. 90cm

Türblatt:
mit Glaseinsatz
Oberfläche Blend- und Flügelrahmen: pulverbeschichtet in RAL (vorausstl. 3005), matt

Beschläge
PZ-Schloss nach DIN 18250, Klasse 4, Dornmaß 65mm, Stulp ca. 24 mm, rund / Edelstahl,
vorgerichtet für bauseitige Profilzylinder mit elektronischem Schließsystem
Schließblech Edelstahl
U-Form Drückergarnitur und Knauf Aluminium natur F1 mit Rosette,
U-Form Drückergarnitur
Drückerformgebung: in U-Form, Achsabstand bis 350 mm, aus
Wechselgarnitur, Knauf bandseitig
Drückerhöhe: 105cm

angebotenes Fabrikat Drückergarnitur:
'.............................'

vom Bieter auszufüllen

Schloß mit Pankikfunktion, Durchgangsfunktion E
Obentürschließer Gleitschiene und Öffnungsbegrenzung, Bandgegenseite, Rahmenmontage

angebotenes Fabrikat Obentürschließer:
'.............................'

vom Bieter auszufüllen

3teilige Bänder, Edelstahl
3D-Bandaufnahmen, Edelstahl
Öffnungsrichtung: DIN L
Menge: 1,000 St

**4.05 Aluminium-Außentür T.a.01**
wie Position 4.4, jedoch:

Türnummern: T.a.01
Detail: T_01
Einbauort: Haupteingang

Beschläge:
Drückerhöhe: 85cm
Schloß mit Pankikfunktion, Durchgangsfunktion D
elektrischer Drehflügelantrieb in separater Position
Bänder für den Automatikbetrieb geeignet

Öffnungsrichtung: DIN R
Menge: 1,000 St

**4.06 Aluminium-Außentür T.a.03**
wie Pos. 4.4, jedoch

Tür:
Türnummern: T.a.03
Detail: T_03
Einbauort: Müllraum
Rohbauöffnungsmaß (BxH): 1,72 x 2,26 m

Funktionen
Anzahl Flügel: zweiflüglig

Türblatt:
außenseitig flügelüberdeckend verblecht
Oberfläche Blendrahmen und Türblatt: pulverbeschichtet in RAL (vorausstl. 3005), matt

Beschläge:
Manuelle Feststelleinrichtung auf beiden Türflügelseiten über Türfeststeller mit im Boden eingelassenen Bodenbuchsen. Die fachgerechte Montage der Bodenbuchsen erfolgt nach Herstellerangaben, der Einbau zu einem späteren Zeitpunkt (während Außenanlagenbau) ist einzukalkulieren.
Türfeststeller aus Leichtmetall mit Tretbolzen aus rostfreiem Edelstahl
Bodenbuchsen aus rostfreiem Edelstahl
abgestimmt auf Türgewicht des angebotenen Türsystems.

angebotenes Fabrikat Türfeststeller:
'.............................'

vom Bieter auszufüllen

Öffnungsrichtung: DIN R/L
Menge: 1,000 St

**4.07 Drehtürantrieb für Türbreiten bis 1260 mm**
Menge: 1,000 St

**4.08 Türstopper Wandmontage, 60mm**
Türstopper
raumseitig angeordneter Türstopper für Wandmontage
Material: V2A Edelstahl, matt gebürstet, fein geschliffen
Durchmesser: ca. 25 mm
Gesamtlänge: ca. 60 mm
Montage: Wandmontage, verschraubt
Gummipuffer: NBR-Synthesekautschuk
geeignet für schwere Außentüren

angebotenes Fabrikat Türstopper:
'.............................'

vom Bieter auszufüllen
Menge: 2,000 St

### Titel 5 KG 344_Innentüren

**5.01 Stahlzargentür mit Schattennut, RöSpa Türblatt T.i.02**
Stahlzargentür mit 2-schaliger Schattennutzarge als Blockprofil, mit Holztürblatt aus Röhrenspan, liefern und einbauen.

Türnummern: T.i.02
Einbauort: öffentlicher Bereich
Rohbauöffnungsmaß (BxH): 1,135 x 2,26 m
Wandart: Holzständerwerk, 17,5 cm

Funktionen
Klimaklasse: 2
Beanspruchungsklasse: M
Brandschutz: -
Schallschutz: -
Anzahl Flügel: einflüglig

Türblatt:
-Türblattdicke ca. 40 mm, Röhrenspan,
-stumpf einschlagend
-Oberfläche: allseitig HPL-beschichtet, Standard-Farbe nach Wahl AG
-Türblatt gebohrt passend für Beschlag

Zarge
-2-schalige Stahlzarge mit beidseitiger, umlaufender Schattennut
-geeinget für Einbau in Holzständerwerk, inkl. druckfester Unterfütterung
-Materialdicke 2,0 mm, feuerverzinktes Stahlblech, einbrenngrundiert für bauseitige Beschichtung
-Schattennut unlaufend (BxT): ca. 15mmx11mm
-Für flächenbündige Anarbeitung GK-Platte geeignet
-Gesamttiefe Zarge: 17,5mm
-Spiegel ca. 30/45mm
-Falztiefe: ca. 46,5mm, für stumpf einschlagendes Türblatt
-ohne Bodeneinstand
-Kanten nur leicht gerundet, r=ca. 2,5mm
-APTK Lippendichtung Dichtung schwarz

angebotenes Fabrikat Zarge:
'.............................'

vom Bieter auszufüllen

Beschläge
PZ-Schloss nach DIN 18250, Klasse 4, Dornmaß 65mm, Stulp ca. 24 mm, rund / Edelstahl, vorgerichtet für bauseitige Profilzylinder
Schließblech Edelstahl
U-Form Drückergarnitur, Aluminium natur F1 mit Rosette,
U-Form Drückergarnitur
Drückerformgebung: in U-Form, Achsabstand bis 350 mm, aus
Standardgarnitur
Drückerhöhe: 85cm

angebotenes Fabrikat Beschlag:
'.............................'

vom Bieter auszufüllen

3teilige Bänder, Edelstahl
3D-Bandaufnahmen, Edelstahl
Öffnungsrichtung: DIN L
Menge: 1,000 St

**5.02 Stahlzargentür mit Schattennut, T.i.01**
wie Position 05.1, jedoch

Türnummern: T.i.01

Funktionen
-feuchtraumgeeignet

Beschläge
Obentürschließer, Bandseite, Gleitschiene

angebotenes Fabrikat Obentürschließer:
'.............................'

vom Bieter auszufüllen
Menge: 1,000 St

**5.03 Stahlzargentür mit Schattennut, T.i.03**
wie Position 05.1, jedoch

Türnummern: T.i.03

Beschläge
Öffnungsrichtung: DIN R
Menge: 1,000 St

**5.04 Stahlzargentür mit Schattennut, T.i.04**
wie Position 05.1, jedoch

Türnummern: T.i.04

Beschläge
Öffnungsrichtung: DIN R
Obentürschließer, Bandgegenseite, Scherengestänge

angebotenes Fabrikat Obentürschließer:
'.............................'

vom Bieter auszufüllen
Menge: 1,000 St

**5.05 Stahlzargentür mit Schattennut, T.i.05**
wie Position 05.1, jedoch

Türnummern: T.i.05

Beschläge
Obentürschließer, Bandgegenseite, Scherengestänge

angebotenes Fabrikat Obentürschließer:
'.............................'

vom Bieter auszufüllen
Menge: 1,000 St

**5.06 Stahlzargentür mit Schattennut, T.i.06**
wie Position 05.1, jedoch

Türnummern: T.i.06

Funktionen
-Brandschutz: dTs, dicht- und selbstschließende Tür

Beschläge
Schloß mit Pankikfunktion, Durchgangsfunktion B
Drückerhöhe: 105cm
Obentürschließer, Bandgegenseite, Scherengestänge

angebotenes Fabrikat Obentürschließer:
'.............................'

vom Bieter auszufüllen
Menge: 1,000 St

**5.07 Stahlzargentür mit Schattennut, T.i.07**
wie Position 05.1, jedoch

Türnummern: T.i.07
Rohbauöffnungsmaß (BxH): 1,01 x 2,26 m

Funktionen
-Schallschutz: Rw ≥ 42 dB
-feuchtraumgeeignet

Beschläge
Schloß mit Pankikfunktion, Durchgangsfunktion B
Drückerhöhe: 105cm
Obentürschließer, Bandgegenseite, Scherengestänge

angebotenes Fabrikat Obentürschließer:
'.............................'

vom Bieter auszufüllen
Menge: 1,000 St

**5.08 Stahlzargentür mit Umfassungszarge, RöSpa Türblatt T.i.14/15**
Stahlzargentür mit 2-schaliger Umfassungszarge als Blockprofil, mit Holztürblatt aus Röhrenspan, liefern und einbauen.

Türnummern: T.i.14
Einbauort: nicht-öffentlicher Bereich
Rohbauöffnungsmaß (BxH): 1,01 x 2,135 m
Wandart: Holzständerwerk, 17,5 cm

Funktionen
Klimaklasse: 3
Beanspruchungsklasse: M
Brandschutz: -
Schallschutz: -
Anzahl Flügel: einflüglig

Türblatt:
-Türblattdicke ca. 40 mm, Röhrenspan,
-Einfachfalz überfälzt
-Oberfläche: allseitig HPL-beschichtet, Standard-Farbe weiß
-Türblatt gebohrt passend für Beschlag

Zarge
-2-schalige Umfassungs-Stahlzarge
-geeinget für Einbau in Holzständerwerk, inkl. druckfester Unterfütterung
-Materialdicke ca.1,5 mm, feuerverzinktes Stahlblech, einbrenngrundiert für bauseitige Beschichtung
-Maulbreite Zarge: 17,5mm
-Spiegel ca. 30/45mm
-Falztiefe: ca. 28,5mm, einfach überfältes Türblatt
-ohne Bodeneinstand
-Kanten nur leicht gerundet, r=ca. 2,5mm
-APTK Lippendichtung Dichtung schwarz

angebotenes Fabrikat Zarge:
'.............................'

vom Bieter auszufüllen

Beschläge
PZ-Schloss nach DIN 18250, Klasse 4, Dornmaß 65mm, Stulp ca. 24 mm, rund / Edelstahl, vorgerichtet für bauseitige Profilzylinder
Schließblech Edelstahl
U-Form Drückergarnitur, Aluminium natur F1 mit Rosette,
U-Form Drückergarnitur
Drückerformgebung: in U-Form, Achsabstand bis 350 mm, aus
Standardgarnitur
Drückerhöhe: 105cm

angebotenes Fabrikat Beschlag:
'.............................'

vom Bieter auszufüllen

3teilige Bänder, Edelstahl
3D-Bandaufnahmen, Edelstahl
Öffnungsrichtung: DIN R
Menge: 2,000 St

**5.09 Stahlzargentür Umfassungszarge, T.i.08**
wie Position 05.8, jedoch

Türnummern: T.i.08
Rohbauöffnungsmaß (BxH): 1,135 x 2,26 m

Funktionen
Klimaklasse: 2
-Brandschutz: dT, dichtschließende Tür
Menge: 1,000 St

**5.10 Stahlzargentür Umfassungszarge, T.i.09**
wie Position 05.8, jedoch

Türnummern: T.i.09
Rohbauöffnungsmaß (BxH): 1,01 x 2,26 m

Funktionen
Klimaklasse: 2
-Brandschutz: dT, dichtschließende Tür

Beschläge
eintouriges Schloss/Badgarnitur mit Besetztanzeige
Menge: 1,000 St

**5.11 Stahlzargentür Umfassungszarge, T.i.10**
wie Position 05.8, jedoch

Türnummern: T.i.10
Rohbauöffnungsmaß (BxH): 1,01 x 2,26 m

Funktionen
Klimaklasse: 2
-Brandschutz: dT, dichtschließende Tür

Beschläge
eintouriges Schloss/Badgarnitur mit Besetztanzeige
Öffnungsrichtung: DIN L
Menge: 1,000 St

**5.12 Stahlzargentür Umfassungszarge, T.i.11/12**
wie Position 05.8, jedoch

Türnummern: T.i.11 und T.i.12
Rohbauöffnungsmaß (BxH): 1,01 x 2,26 m

Funktionen
Klimaklasse: 2
-Brandschutz: dT, dichtschließende Tür
Menge: 2,000 St

**5.13 Stahlzargentür Umfassungszarge, T.i.13**
wie Position 05.8, jedoch

Türnummern: T.i.13
Rohbauöffnungsmaß (BxH): 1,135 x 2,26 m

Funktionen
Klimaklasse: 2
-feuchtraumgeeignet

Beschläge
Öffnungsrichtung: DIN L
Menge: 1,000 St

**5.14 Stahlzargentür Umfassungszarge, T.i.16/18/19/20/21**
wie Position 05.8, jedoch

Türnummern: T.i.16/18/19/20/21
Rohbauöffnungsmaß (BxH): 0,76 x 2,135 m
Wandart: Gipskartonwand, 12,5 cm

Funktionen
Klimaklasse: 2
-feuchtraumgeeignet

Beschläge
eintouriges Schloss/Badgarnitur mit Besetztanzeige
Öffnungsrichtung: DIN L
Menge: 5,000 St

**5.15 Stahlzargentür Umfassungszarge, T.i.17**
wie Vorposition, jedoch

Türnummern: T.i.17
Öffnungsrichtung: DIN R
Menge: 1,000 St

**5.16 Stahlzargentür Umfassungszarge, T.i.22**
wie Position 05.14, jedoch

Türnummern: T.i.22
Rohbauöffnungsmaß (BxH): 1,01 x 2,135 m
Menge: 1,000 St

**5.17 Zulage kreisförmiger Ausschnitt**
Zulage zu den Türen der Positionen 05.04, 05.05 und 05.7

Einbau eines kreisförmigen Glausauschnitts d=35cm in das Türblatt.
d=ca. 35cm
Rahmen aus Edelstahl
Isolierglasscheibe mit der Tür entsprechemdem Schallschutz
Menge: 3,000 St

**5.18 Türstopper Wandmontage, 60mm**
Türstopper
raumseitig angeordneter Türstopper für Wandmontage
Material: V2A Edelstahl, matt gebürstet, fein geschliffen
Durchmesser: ca. 25 mm
Gesamtlänge: ca. 60 mm
Montage: Wandmontage, verschraubt
Gummipuffer: NBR-Synthesekautschuk
geeignet für schwere Außentüren

angebotenes Fabrikat Türstopper:
'.............................'

vom Bieter auszufüllen
Menge: 2,000 St

**5.19 Türstopper Wandmontage, 250mm**
wie vor, jedoch

Gesamtlänge: ca. 250 mm
Menge: 1,000 St

### Titel 6 KG 344_Innenfenster

**6.01 Innenfenster**
Durchblickfenster / Festverglasung als wandflächenbündige Isolierverglasung mit punktförmiger Fixierung als Stahlzargenkonstruktion, als einbaufertiges Element.

Lieferung mit Glas mit umlaufender Randemaillierung von 23 mm in Schwarz (Standardfarbe)

Wärmedämmung Ug=3,0 W / m²K

Zum Einbau in: Holzständerwand, 17,5 cm

Rohbauöffnung (Breite x Höhe): 1800 x 50 mm

Einbaufertige flächenbündige Festverglasung 35 dB (Richtwert), Qualität bestehend aus Stahlzargenkonstruktion mit einseitiger umlaufender Verglasungsdichtung, unsichtbare mechanische Punktfixierung im Falz, Verglasungsklötze.

Oberfläche:
Verzinkt und mit Grundbeschichtung für bauseitige Farbbeschichtung

Die Verglasung ist bauseits einzusetzen.
Die äußere Fuge ist bauseits zu versiegeln.

angebotenes Fabrikat:
'.............................'

vom Bieter auszufüllen
Menge: 1,000 St

### Titel 7 KG 342_mobile Trennwand

**7.01 mobile Trennwand aus Einzelelementen 100 mm stark**
Herstellung, Lieferung und Einbau einer mobilen Trennwand, bestehend aus Einzelelementen, die zu einer festen Wand zusammengeschoben werden, mit manueller Bedienung und Feststellung über Andruckbalken mittels Handkurbel.

Wandabmessung (Breite x Höhe): ca. 13,45m x 3,0m Höhe
Stärke Wandelemente: ca. 100 mm
Elementaufteilung:
  10 x Normalelement je  ca. 1.205 mm
  1 x Teleskopelement 1.205 mm
  1 x Wandanpressleiste ca.100 mm
  1 x Wandanschlussleiste ca. 100 mm

Elementrahmen:
umlaufende verschweißte Stahl-Rahmenkonstruktion.
Beplankung:
16 mm MDF formaldehydfrei verleimte Deckplatten, frei schwingend aufgebracht und einzeln austauschbar. Umlaufend angefahrene Kanten, einschl. oberer und unterer Kopfkante.
Oberfläche:
Melaminharzdirektbeschichtung, Standardfarbe des Herstellers, nach Wahl AG
Elementverbindung:
Alu-Nut-Federprofile, naturfarbig eloxiert, einschl. Magnetleisten zur Elementkopplung und vertikalen Abdichtung.
Türbänder:
innenliegend, komplett verdeckt liegendes Bandsystem mit dreidimensionaler Verstellbarkeit sowie einer wartungsfreien Gleitlagertechnik.
Laufschienenanlage:
ca. 100 x 85mm Alu Schiene, mit kugelgelagerten Laufrollenwagen. Schienenübergänge  verschweißt. Elementaufhängung an Rollenbolzen.
Schalldämmung nach DIN EN 20 140-3: Rw,P 53 dB

Feststellung der Elemente mittels oberen und unteren Alu-Druckbalken, schwarz eloxiert, mit Systemdichtungen.
Betätigung der Feststellung mittels stirnseitig abnehmbarer Handkurbel über Doppelscherengetriebe mit selbständig nachregulierenden Druckausgleichsfedern.
Anpressdruck 2000 N, Standfestigkeitsnachweis in Anlehnung an DIN 4103.
Jedes Element mit einer funktionalen Höhenverstellmechanik, um ein nachjustieren der Elemente jederzeit zu ermöglichen.

Ohne Bodenlaufschiene.
Abdichtung des Türblattes zum Fußboden mit einer automatisch absenkbaren Türdichtung. (Schließkraft individuell nach Fußbodenbelag einstellbar)

Seitliche Wandanschlüsse passend zur Trennwandkonstruktion, Stärke max. 80 mm.
1. Element der Wand als Teleskopelement ausgeführt, Bedienung von der Fläche, Kofferhub ca. 100 mm, Alu-Ausfahrkoffer innenliegend, Oberfläche wie die Trennwand. Im eingefahrenen Zustand und in der Paketabstellung flächenbündig.

Abstellung der Wandteile mit Einpunktaufhängung mittig in Laufschienenachse, 90 gedreht, gebündelt in zwei Paketen an beiden Raumwänden ohne seitliches Verfahren.

Trennwand emissionsarm (Emissionswert max. 260 μg/m³).

Nachweis der Eignung  über gültige Prüfzeugnisse.

angebotenes Fabrikat:
'.............................'

vom Bieter auszufüllen
Menge: 1,000 St

### Titel 8 Sonstiges

**8.01 KG 324_Perimeterdämmung einbauen**
Bauseitig lagernde Sockeldämmung aus extrudiertem Polystyrol-Hartschaum (XPS) mit Nut- und Feder Kantenausbildung, nach den Rahmen-Andichtungsarbeiten einbauen.
Ausführung in Fassaden- und Türbereichen.
Abmessungen:
Dicke: 60 mm
Höhe: ca.. 400 mm
Kantenausbildung: Nut und Feder
Untergrund: bitumonöse Abdichtung und Tür-/Fassadenelemente
Standfläche: Sauberkeitsschicht

Die Dämmung ist mit einem geeigneten
lösemittelfreien Bitumenkleber nach Herstellervorschrift auf der Abdichtungsebene sicher zu verkleben. Die Aushärtezeit des Klebstoffherstellers ist zu berücksichtigen.
Menge: 40,000 m

**8.02 KG 326_Fassadenrinne, Keilrinne**
Fassaden- und Terrassenrinne als
Keilrinne, Bauhöhe 8 cm,
mit fassadenseitig über den Rinnengrundkörper ragenden Rostauflager zur unmittelbaren Verlegung an der Türschwelle im Bereich von Dämmung,
beidseitig integrierte Kiesleiste gegen fassadenseitige Staunässe, 4 mm Drainschlitze,
geschlossener Rinnenboden,
werkseitiges Rinnenverbindungssystem und heraustrennbarer Stichkanalanschluss,
Stichkanäle (alle 50cm) als Gegenlager gemäß Vorgabe liefern und einsetzen,
passend einliegender Längsstegrost, V2A,
begehbar sowie rollstuhlbefahrbar,
liefern und nach Einbauanleitung des Herstellers verlegen. und an bauseitige Grundleitung anschließen
Material: V2A (1.4301)
Baubreite (Rostauflager): 15,5 cm
Bauhöhe: 8 cm
laufender Meter

Einbau an 6 Türen
Inklusive 12 Stirnblechen

angebotenes Fabrikat:
'.............................'

vom Bieter auszufüllen
Menge: 9,000 m

**8.03 KG 326_Fassadenrinne, Kasten-Flachrinne**
Flachrinne mit Ablaufstutzen und Rost,
entsprechend DIN EN 1433/ZA, begehbar,
aus frost/tausalzbeständigem ACO Polymerbeton,
ohne Sohlengefälle (Wasserspiegelgefälle),
mit Ablauföffnung und angeformten Stutzen DN 100,
liefern und nach Einbauanleitung des Herstellers verlegen. und an bauseitige Grundleitung anschließen
Rost:
passend einliegender Längsstegrost, V2A,
entsprechend DIN EN 1433/ZA begehbar sowie rollstuhlbefahrbar,
liefern und verlegen
liefern und nach Einbauanleitung des Herstellers einbauen.
Passend zum Rinnenkörper.
Nennweite: 100 mm
Baubreite: 118 mm
Angebotenes Fabrikat:

'.............................'

vom Bieter auszufüllen
Menge: 28,000 m

**8.04 KG 335_Z-Profil für Fassade liefern**
Z-Profil aus Titanzink für den Fassadenbau liefern.
Einbau erfolgt bauseits.
Z-Profil, aus Titanzinkblech 0,7mm 3-fach gekantet, als Fugenprofil für die Holzfassade
gleiches Material wie Außenfensterbänke
Abmessung Tropfkante und Ausladung vor Fassade exakt wie Außenfensterbänke

Das Profil wird auf Höhe der Fensterbänke montiert und soll zusammen mit diesen ein einheitliches horizontales Band ergeben.

Höhe der Tropfkante: 3,0cm
Tiefe des Profils: ca. 8,0cm
Höhe hintere Aufkantung: ca. 4,0cm

Auf verschiedene Längen geschnitten

s. Det W_02 und W_07

Angebotenes Fabrikat:
'.............................'

vom Bieter auszufüllen
Menge: 55,000 m

**8.05 KG 338_Vorhang**
Lieferung und Montage von Vorhängen für beide Fassadenflächen des Gastraums
weiß, reflektierend,
mit einem Sonnenschutzfaktor/Abminderungsfaktor Fc von höchstens 0,65

inkl. Transportkosten, Montagezubehör, der notwendigen Saumerstellung, Gleiter wie auch Montage der Vorhänge.
Die angegebenen Maße sind Zirkamaße. Bei Auftragserteilung müssen Naturmaße genommen werden. Hierfür werden keine zusätzlichen Kosten vergütet.
Alle Vorhänge müssen permanent schwerentflammbar nach DIN 4102/B1 sein und dürfen diese Eigenschaft auch nach mehrmaligem waschen (laut Pflegeanleitung) nicht verlieren.
je Fensterseite vier Stoffbahnen = 8 Bahnen á
B x H der abzudeckenden Fensterflächen: 3,40m x 3,00m
Dekostoff
Verarbeitung:
Oberer Abschluss mit Wave Falte 1:1,5 konfektioniert.
Köpfchen entsprechend Schienentyp.
Seitensäume 2 cm doppelt eingeschlagen, Stichtyp Overlock.
Unterer Saum doppelt eingeschlagen 15 cm breit, Stichtyp Overlock, mit Beschwerungsband, 85g/m.
Deko zum Zuziehen.
Montage: Beide Seiten lose zum Schleudern mit Schleuderstab.

Referenzprodukt: DELITHERM Eos
Artikelnummer: 41777
KMAT: 61000395
Qualität wie beschrieben oder gleichwertig.
Gewicht je m²: ca. 120 g/m²
Zusammensetzung: 75% Polyester FR, 25% metalliisertes Garn
Schwerentflammbarkeit: IMO 2010 FTP Code Part 8, IMO 2010 FTP Code Part 7, M 1, 1 / M, C 1, BS 5852 CRIB 5, BS 5867 Typ B, EN 13773, DIN EN 1021-2, DIN EN 1021-1, DIN 4102 / B1, DIN 4102 / B2, NFPA 701, MVSS 302, CAL TB 117, NFPA 260, BS 5867 Typ C, BS 7176, M 2, OENORM B 3825, OENORM A 3800-1
Lichtechtheit - DIN EN ISO 105-B02: Note 5-6
Waschechtheit 40°C - DIN EN ISO 105-C06: Note 4-5
Waschechtheit 60°C - DIN EN ISO 105-C06: Note 4-5
Maßänderung Waschen 40°C - DIN EN ISO 6330 DIN EN ISO 5077: Kette ca. +/-1%, Schuss ca. +/-1%
Maßänderung Waschen 60°C - DIN EN ISO 6330 DIN EN ISO 5077: Kette ca. +/-1%, Schuss ca. +/-2%
Reibechtheit - DIN EN ISO 105-X12: trocken Note 4-5, nass Note 4-5
Bewerteter Schallabsorptionsgrad - DIN EN ISO 354/DIN EN ISO 11654: 0.45
Schallabsorption: Class D
Pflegekennzeichen: 30 ° Schonwaschgang, 60 ° Schonwaschgang, Nicht bleichen, Nicht im Trockner, Bügeln mit geringer Temperatur, Schonend reinigen mit Perchlorethyle

Für den Vorhang ist Muster bereitszustellen.
Innenlaufschiene:
1-läufige Objektschiene, aus stranggepresstem Aluminium AlMgSi 0,5 F 22 weiss, farbbeschichtet nach RAL 9010, 17 mm hoch.

Angebotenes Fabrikat:
'.............................'

vom Bieter auszufüllen

Der Einbauzeitpunkt der Laufschiene ist mit dem Gewerk Holzbau abzustimmen. Die Vorhänge sind zu einem späteren Zeitpunkt vor Bauwerksübergabe aufzuhängen. Die separate Anfahrt hierfür ist einzukalkulieren.
Menge: 1,000 psch

**8.06 KG 344_Küchen-Rollladen**
Sicherheitsrolladen, zur Abtrennung der Küche zum Gastraum.
Rolladen aus Alu-Schiebeprofilen ca. 37 x 8 mm., stranggepresst, dichtschließend,
Schlussstab aus stranggepresstem Alu
Komponenten farbig beschichtet nach RAL mit hochabriebfestem Polyamidlack, flächenstabil.

Rolladenführung in festem Schienen als Vorbausystem, Rolle im rechteckigen Kasten.

Montiert im Vorbaukasten küchenseitig

manuelle Bedienung mit Handkurbel

Abmessungen (BxH): 200 x 136 cm (ohne Kasten)

angebotenes Fabrikat:
'.............................'

vom Bieter auszufüllen
Menge: 1,000 St

**8.07 KG 397_Blower-Door-Test**
Durch den AN ist nach dem Schließen der gesamten Gebäudehülle ein sogenannter Blower-Door Test durch ein unabhängiges Unternehmen gem. folgender Vorageben durchführen zu lassen.

Prüfung von Luftdichtheit nach den Anforderungen der DIN 4108-7
und dem Differenzdruckverfahren nach der ISO 9972:1996 und der darauf aufbauenden EN 13829 Wärmetechnisches Verhalten von Gebäuden - Bestimmung der Luftdurchlässigkeit von Gebäuden.

Bei der Luftdichtheitsprüfung muss die Frage beantwortet werden, ob die Gebäudehülle dem natürlichen Windanfall standhält.
Im Haus wird durch ein elektronisch geregeltes, kalibriertes Gebläse, welches in eine Tür- oder Fensteröffnung eingesetzt wird, eine Druckdifferenz von 50 Pascal aufgebaut.
Durch diesen Druck wird die Luftmenge bestimmt, die bei eventuell vorhandenen Leckagen ins Gebäude fließt.

Schwachstellen in Form von Luftströmungen werden mit Hilfe der Leckageortung hervorgerufen. Durch den Einsatz eines Anenometers werden diese digitalisiert und dokumentiert.

Zu übergeben ist eine  Dokumentation mit Zertifikat, Messprotokoll und Leckageauflistung.
Menge: 1,000 psch

**8.08 KG 397_Wiederholung Blower-Door-Test**
wie vor, jedoch
als Wiederholung des Blower-Door-Tests zur Freiprüfung der zuvor festgestellten Leckagen, nach Möglichkeit örtlich begrenzt.
Menge: 1,000 psch
